# Wandlitz
Angebotsaufforderung (GAEB DA XML 3.3, DA83)
Projekt: 2024-002
Währung: EUR
Erstellt mit: SOFTTECH GmbH / GXML Toolbox V3.3 R20230503, AVANTI pro 2023, 12.12.2025

## 15 EGW - Fliesenarbeiten
Datum: 08.10.2025

*Hinweis: Allgemeine Vorbemerkungen*
Baubeschreibung gemäß DIN 18299 VOB Teil C (Ausgabe 2019)
Allgemeine Technische Vertragsbedingungen für Bauleistungen (ATV)
Allgemeine Regelungen für Bauarbeiten jeder Art - DIN 18299

Die Ordnungsziffern der nachfolgenden Punkte entsprechen der VOB C, DIN 18299. Ordnungsziffern der VOB C DIN 18299 die nicht aufgeführt sind, bedürfen bei der vorliegenden Leistungsbeschreibung keiner gesonderten Angaben.

Wichtiger Hinweis:
Unabhängig von den nachfolgenden Ausführungen gelten die Bestimmungen zur
BNB- & QNG - Zertifizierung mit KFN NWG - Förderung aus den Anlagen Nachhaltigkeit, siehe
Technische Ausführungsbeschreibung BNB + QNG für Planer, ausführende Firmen, Hersteller und Lieferanten

0.0 ALLGEMEIN

Die Grundschule der Gemeinde Wandlitz befindet sich auf dem Areal an der Sporthalle.
Die Gemeinde Wandlitz plant aufgrund weiter steigender Schülerzahlen einen Neubau zur Erweiterung der bestehenden Grundschule (kurz: EGW).

Der 3-geschossige Erweiterungsbau ergänzt die bestehende Grundschule an ihrer süd-westlichen Gebäudeseite. Der Neubau umfasst insgesamt 23 Unterrichtsräume samt Nebenräumen, einen Verwaltungsbereich, sowie eine Mensaküche mit großem Speiseraum im EG.

Auftraggeber:
Gemeinde Wandlitz
Prenzlauer Chaussee 157
D - 16348 Wandlitz

0.1 ANGABEN ZUR BAUSTELLE

0.1.1 Lage der Baustelle, Umgebungsbedingungen, Zufahrtsmöglichkeiten und Beschffenheit der Zufahrt, sowie etwaige Einschränkungen bei ihrer Benutzung.

Standort:
An der Sporthalle 5
D - 16348 Wandlitz

Lage und Gelände
Das Baugrundstück befindet sich auf dem Schulgelände der Grundschule Wandlitz.
Eigentümer des Grundstücks ist die Gemeinde Wandlitz.

Das Areal der Grundschule Wandlitz befindet sich an der Prenzlauer Chaussee. Der Erweiterungsbau wird entlang der süd-östlichen Grundstücksgrenze, parallel zur Straße An der Sporthalle errichtet.

Auf dem Schulgelände befinden sich neben der Grundschule, einer Sporthalle und einem Parkplatz auch diverse Sportanlagen. Das Baufeld des Neubaus samt angrenzender Außenfläche mit Zuwegung und Parkplätzen umfasst im Gesamten ca. 5.000 qm. Die Fläche steht als Baustelleneinrichtungsfläche zur Verfügung, ein Bauzaun wird gestellt. Aufgrund der baulichen Erweiterung der Grundschule schließt das Baufeld am nord-westlichen Ende bis direkt an das bestehende Schulgebäude an.

Das Gelände ist eben.

Bauzaun
Eine Fläche von ca. 5.000 qm steht als Baustelleneinrichtungsfläche zur Verfügung. Das Baugelände wird mit einem Bauzaun abgetrennt (AN Baustelleneinrichtung). Die Zufahrt erfolgt über zwei verschließbare Tore. Siehe Baustelleneinrichtungsplan.

Zufahrt
Zur Baustelle bestehen zwei Zufahrtsmöglichkeiten:
Für den allgemeinen Baustellenbetrieb erfolgt die Zufahrt über die Straße An der Sporthalle und die Ausfahrt über die Prenzlauer Chaussee.

Für die Dauer bis Fertigstellung Rohbau kann die Baustellenausfahrt zur Prenzlauer Chaussee auch als Zufahrtsmöglichkeit für größere Fahrzeuge genutzt werden. Die Zufahrt über die Prenzlauer Chaussee ist jedoch zeitlich eingeschränkt erst ab 08:15 Uhr benutzbar.

Die Zufahrtsmöglichkeiten auf das Gelände sind im Lageplan Baustelleneinrichtung dargestellt.
Innerhalb des Bauzaunes besteht eine Rückstoß- bzw. Wendemöglichkeit.

WICHTIG: Aufgrund der direkten Nähe zur Grundschule darf die Zufahrt von Baufahrzeugen nur mit Einweisung erfolgen.

0.1.2 Besondere Belastungen aus Immissionen sowie besondere klimatische oder betriebliche Bedingungen.

Der Schulbetrieb wird während der Bauzeit fortgesetzt. Die Lärmbelastungen durch die Baustelle sind möglichst gering zu halten.

Die Bauausführung erfolgt während der üblichen Arbeitszeiten (7:00 - 19:00 Uhr werktags).
Im Rahmen der gegenseitigen Rücksichtnahme sind während der Bauarbeiten die Bestimmungen der 32. BlmSchV  Geräte- und Maschinenlärmschutzverordnung sowie der Allgemeinen Verwaltungsvorschrift zum Schutz gegen Baulärm  Geräuschimmissionen (AVV Baulärm) einzuhalten. Danach dürfen geräuschintensive Geräte und Maschinen im Freien nicht an Sonn- und Feiertagen und nicht an Werktagen in der Zeit von 20:00 bis 07:00 Uhr betrieben werden.

Schwere Beeinträchtigungen durch temporäre Baumaßnahmen, die zu Schwingungen oder Erschütterungen der Nachbargebäude führen könnten, sind zwei Wochen im Voraus anzumelden und der Gemeinde Wandlitz im Vorfeld nach Umfang und Zeitspanne der besonderen Belastungen bekannt zu geben.

0.1.3 Art und Lage der baulichen Anlagen, z. B. auch Anzahl und Höhe der Geschosse.

Gebäudekennzahlen Neubau
Die Fläche innerhalb des Bauzaunes = ca. 5.000 qm

Überbaute Fläche= ca. 1.800 qm
Bruttogeschossfläche= ca. 4.900 qm
Länge des Gebäudes= ca. 95,75 m
Breite des Gebäudes= ca. 22,65 m
Höhe über Gelände= 10,50 m (OK Attika)
Dachneigung  = 0 Grad
Anzahl Geschosse= 3 Geschosse (EG  OG2)
Geschosshöhe  = 3,50 m (EG  OG2)
Bruttorauminhalt BRI= ca. 19.500 m3

Baunull (OKFF EG)= 57,80m ü. NHN
Grundwasser (HGW)= 55,30m ü. NHN

Konstruktion Neubau
Das geplante Schulgebäude ist nicht unterkellert. Flachgründung mit partiellen Streifenfundamente, Gründungstiefe bis ca. -1,20 ab Baunull. Bodenplatte und aussteifende Kerne als Stahlbetonmassivbau.

Dreigeschossiger Gebäuderiegel mit Flachdach als konstruktiver Holzbau in Skelett- bzw. Schottenbauweise.

0.1.4 Verkehrsverhältnisse auf der Baustelle, insbesondere Verkehrsbeschränkungen.

Bauzaun und Zufahrt
Siehe Punkt 01.1 Lage der Baustelle, Umgebungsbedingungen, Zufahrtsmöglichkeiten und Beschaffenheit der Zufahrt, sowie etwaige Einschränkungen bei ihrer Benutzung.

Bei der Zufahrt zum Baugelände ist zu beachten, dass es in Stoßzeiten zu Behinderung durch den Allgemeinen Verkehr der Liegenschaft kommen kann.

Verkehrsführung, und Verkehrsicherung
Innerhalb des Bauzaunes befinden sich befestigte Baustraßen, siehe Baustelleneinrichtungsplan.
Die Geschwindigkeitsbegrenzung beträgt auf dem gesamten Baustellengelände 10 km/h. Auf dem Baugelände, sowie auf den angrenzenden Verkehrsflächen gilt die StVo (Straßenverkehrsordnung). Der Verkehr in den nicht für diese Baumaßnahme gesperrten Bereichen darf nicht behindert werden.

Größere Anlieferungen, die zu einer Störung des Verkehrs führen können, sind zwei Wochen im Voraus anzumelden. Entsprechende Freigaben und Absicherungsmaßnahmen sind im Vorfeld mit der Verkehrsaufsicht abzuklären.

Die Andienung der Lagerflächen mittels Lastzug (Gliederzug) ist eingeschränkt möglich und vorab mit der örtlichen Bauleitung abzustimmen.

Beschädigungen öffentlicher Verkehrsflächen und Verkehrsanlagen müssen durch den Verursacher sofort gemeldet, beseitigt bzw. instandgesetzt werden. Das Verunreinigen der öffentlichen und halböffentlichen Verkehrsflächen ist grundsätzlich zu vermeiden. Sollten dennoch Verunreinigungen entstehen, so sind diese unverzüglich auf eigene Kosten zu entfernen.

Parkplätze
Parkplätze im Bereich der Baustelle sind begrenzt vorhanden. Das Parken vor Ort von deutlich gekennzeichneten Firmenfahrzeugen ist vorab mit der örtlichen Bauleitung abzustimmen. Das Parken und Abstellen von Privatfahrzeugen ist nicht zulässig.
Für die Prenzlauer Chaussee und die Straße An der Sporthalle bestehen durchgängig Parkverbotszonen. In fußläufiger Nähe zum Baufeld sind der Bahnhof Wandlitz und Bushaltestellen des örtlichen Nahverkehrs zu erreichen.

0.1.5 Für den Verkehr freizuhaltende Flächen.

Die im BE-Plan ausgewiesenen Zufahrten und Baustraßen sind permanent freizuhalten.
Die Zugänge zu den angrenzenden Wohngebäuden und Garagen, Schulflächen und Sporteinrichtungen sind ebenfalls ständig frei zu halten. Alle Aktivitäten sind so zu planen, dass der Schul- und Anliegerverkehr nicht gestört wird. Lagerung von Baustoffen und Materialien ausschließlich auf zugewiesenen Lagerflächen.

0.1.6 Art, Lage, Maße und Nutzbarkeit von Transporteinrichtungen und Transportwegen, z. B. Montageöffnungen.
Der AG stellt in begrenztem Umfang Flächen zur Errichtung der Baustelleneinrichtung und als Lagerplatz zur Verfügung.
Siehe Baustelleneinrichtungsplan.

Transporteinrichtungen
Kran- und Förderanlagen stehen seitens des AG nicht zur Verfügung.

Erforderliche Mobilkranstandorte für zeitlich begrenzte Einsätze sind in Abstimmung mit der Bauleitung festzulegen. Zwei mögliche Kranstandorte sind im Baustelleneinrichtungsplan dargestellt. Die Wahl der Anzahl, Lage und Planung der Krananlagen liegen ausschließlich im Verantwortungsbereich des AN und sind mit der Bauleitung und dem SiGeKo abzustimmen. Die Belastung durch den Kran ist auf den vorhandenen Boden abzustimmen und die Fundamentierung bzw. die Standsicherheit des Kranes ist statisch nachzuweisen.

Die Bereitstellung und das Vorhalten sämtlicher Geräte, Hebezeuge und Maschinen für die eigenen Arbeiten, d.h. für den An- und Abtransport von Material und für Montage und Transport von bzw. zur Einbaustelle, sowie aller sonstigen Hilfsmittel und Schutzvorrichtungen ist in die Einheitspreise einzukalkulieren und wird nicht gesondert vergütet.

Erforderliche Straßenabsperrungen und Sicherungsmaßnahmen einschließlich Einholung von Genehmigungen sind vom AN mit einem Vorlauf von drei Kalenderwochen mit der örtlichen Objektüberwachung und der zuständigen Behörrde  und zu beantragen. Anfallende Gebühren werden vom AG übernommen.

Gerüste und Umwehrungen
Bis zur Fertigstellung des Rohbaus (d.h. Stahlbetonkerne und konstruktiver Holzbau bis OK Dachdecke) werden bauseitig keine Gerüste gestellt.

Nach Fertigstellung des Rohbaus und konstruktiven Holzbaus werden Fassadengerüste mit Treppenaufgängen für die Ausführung der Fenster-, Fassaden-, und Dacharbeiten zur Verfügung gestellt (AN Gerüstbau).
Die Gerüsttreppen werden in der erforderlichen Breiten- und Lastklasse ausgeführt und dienen auch als Flucht- und Rettungswege.

Darüber hinaus werden durch den AG keine weiteren Gerüste oder Hebezeuge bereitgestellt, die durch den AN mitbenutzt werden können.

Alle Gerüste für Betonarbeiten und den konstruktiven Holzbau zur eigenen Benutzung sind gemäß VOB (DIN 18331 bzw. DIN 18334) als Nebenleistung zu erbringen und werden nicht gesondert vergütet.

0.1.7 Lage, Art, Anschlusswert und Bedingungen für das Überlassen von Anschlüssen für Wasser, Energie und Abwasser.

Baustromversorgung
Eine Anschlussmöglichkeit für Baustrom wird bauseitig zur Verfügung gestellt (AN Baustrom und Baubeleuchtung). Lage der Baustromhauptverteiler gemäß Baustelleneinrichtungsplan.

Für Baucontainer des AN (Personal-Container und Lagercontainer) stehen im Container-Hauptverteiler steckerfertige Anschlüsse bis max. 22 kW / 400 V zur Verfügung
Über die Baustelle verteilt werden Endverteiler (je Etage mindestens 2) mit steckerfertigen Anschlüssen bis max. 22 kW / 400V aufgestellt, die allen Gewerken zur Verfügung stehen.
Kleine Steckdosenverteiler hat jeder AN eigenverantwortlich für seinen Gerätebetrieb zu besorgen, es dürfen nur geprüfte Kabel und Verteiler eingesetzt werden.

Für die Versorgung der erforderlichen Kräne werden 2 separate Kranverteiler mit einer Anschlussleistung von jeweils max. 69 kW / 400 V aufgestellt.

Eigene Anlagen sind gemäß den einschlägigen VDE-Bestimmungen zu errichten und in den vorbeschriebenen Zeitabständen nach UV "Elektrische Anlagen und Betriebsmittel" zu überprüfen. Im Preis inbegriffen sind die notwendigen Antragstellungen und Prüfgebühren.

Zur Abrechnung der Verbrauchskosten siehe BVB  Besondere Vertragsbedingungen des AG Gemeinde Wandlitz.

Baubeleuchtung
Eine allgemeine Baustellenbeleuchtung von Fluchtwegen wird bauseitig (AN Baustrom und Baubeleuchtung) hergestellt, d.h. im Gebäude werden die Flure und Treppenhäuser mit einer Baubeleuchtung ausgestattet. Für die nötige Beleuchtung der weiteren Räume hat der AN während seiner Tätigkeit in diesen Räumen eigenständig Sorge zu tragen.

Zur Abrechnung der Verbrauchskosten siehe BVB  Besondere Vertragsbedingungen des AG Gemeinde Wandlitz.

Bauwasserversorgung
Eine Anschlussmöglichkeit für Bauwasser wird zur Verfügung gestellt, Lage gemäß Baustelleneinrichtungsplan.
Der Bauwasseranschluss wird vom AN Baustelleneinrichtung hergestellt, vorgehalten und betrieben und steht den nachfolgenden Gewerken zur Verfügung.

Für den Bauwasseranschluss wird ein neuer Wasseranschluss in DN 25 mit Verteilung und Absperreinrichtungen hergestellt. Zur Vermeidung von Kollisionen auf dem Gelände, sowie zur Frostfreihaltung wird eine neue Wasserleitung im Erdreich vorgesehen und zur Baustelleneinrichtung geführt. Die neue Wasserleitung dient zum Anschluss des Sanitärcontainers und wird mit Anschlussmöglichkeiten für Bauwasser hergestellt.

Zur Abrechnung der Verbrauchskosten siehe BVB  Besondere Vertragsbedingungen des AG Gemeinde Wandlitz.

Bauabwasser
Es dürfen keine Abwässer in den Boden geleitet werden.

Es ist untersagt, Zement-, Gips-, Putzschlämme und Farbreste in die Abläufe innerhalb und außerhalb der Gebäude zu entsorgen. Abwässer und Bohrwässer sind einschließlich Schlämme unverzüglich aufzunehmen und rückstandslos zu entfernen.

0.1.8 Lage und Ausmaß der dem Auftragnehmer für die Ausführung seiner Leistungen zur Benutzung oder Mitbenutzung überlassenen Flächen, Räume.

Einrichten und Räumen der Baustelle sowie Unterhalten der Baustelleneinrichtung für die eigenen Leistungen sind Nebenleistungen gemäß VOB C DIN 18 299.

Das Baugelände wird durch den An Baustelleneinrichtung mit einem Bauzaun gesichert. Die Zufahrt erfolgt über verschließbare Tore. Die Tore werden von jedem AN nach Beendigung der Arbeitszeit verschlossen, ebenso an Wochenenden und Feiertagen. Unabhängig davon bleibt jeder AN für die Sicherung seiner Leistung und seiner Geräte etc. alleine verantwortlich, der Bauherr trifft keine eigenen Sicherungsmaßnahmen.

Von Seiten des AG werden keine Tagesunterkünfte und Lagerräume zur Verfügung gestellt. Sofern erforderlich, können begrenzte Materiallager- und Containerstellflächen (für Personal- /Materialcontainer) auf befestigten Flächen innerhalb des Bauzaunes zur Verfügung gestellt werden. Die Lage und der Umfang der Tagesunterkünfte und Lagerräume des AN sind mit der örtlichen Bauleitung vor Beginn der Arbeiten abzustimmen.

Lagerflächen und Personalräume in dem Gebäude sind nicht zugelassen.
Nicht zulässige Bautüren werden zu Lasten des AN entfernt. Bestehende Zugänge sind freizuhalten.

Die örtliche Bauleitung kann jederzeit ein Um- und Abräumen der Materiallager verlangen. Dieser Aufforderung ist unverzüglich nachzukommen. Kommt der AN der mündlichen Aufforderung nicht nach, so ist die örtliche Bauleitung befugt, zu Lasten des säumigen AN diese Arbeiten durchführen zu lassen.

Der AG stellt durch den AN Baustelleneinrichtung in ausreichender Anzahl Sanitärcontainer unentgeltlich zur Verfügung.

0.1.9 Bodenverhältnisse, Baugrund und seine Tragfähigkeit. Ergebnisse von Bodenuntersuchungen.

Im Rahmen der Planung der Baumaßnahme wurde eine Baugrunduntersuchung durchgeführt und die Ergebnisse dokumentiert und bei der Ausführungsplanung berücksichtigt, siehe Baugrundgutachten.

0.1.10 Hydrologische Werte von Grundwasser und Gewässern. Art, Lage, Abfluss, Abflussvermögen, und Hochwasserverhältnisse von Vorflutern. Ergebnisse von Wasseranalysen

Im Rahmen der Planung der Baumaßnahme wurde eine Baugrunduntersuchung durchgeführt und die Ergebnisse dokumentiert und bei der Ausführungsplanung berücksichtigt.
Siehe beiliegendes Baugrundgutachten.

0.1.11 Besondere umweltrechtliche Vorschriften

Der Boden und das Grundwasser sind vor schädlichen Stoffeinträgen zu schützen. Einträge von Schadstoffen in den Boden sind zu verhindern. Die Einleitung von flüssigen Stoffen in das Erdreich ist verboten. Hierfür sind entsprechende Schutzmaßnahmen (z.B. das Auslegen von Planen während Betankungsvorgängen) vorzusehen. Kontaminierte Böden müssen getrennt behandelt werden. Die Bundes-Bodenschutz- und Altlastenverordnung (BBodSchV) ist einzuhalten.
Es ist insbesondere darauf zu achten, dass die Baustelle stets sauber gehalten wird, um Bodenverunreinigungen und das Verwehen von Schuttresten zu vermeiden und nach Bauende die Außenanlagen entsprechend ihrem Urzustand wiederhergestellt werden.

Der Auftragnehmer ist verpflichtet die Lärmimmission der Baugeräte und Baumaschinen durch entsprechende Schallschutzmaßnahmen auf ein Minimum zu beschränken. Hierbei sind die allgemeinen Verwaltungsvorschriften zum Schutz gegen Baulärm in der neuesten Fassung sowie die gültige Lärmschutzverordnung zu beachten.

Alle eingesetzten Dieselgeräte müssen mit einem Rußfilter ausgerüstet sein.

Die Umweltschutzbestimmungen sind zu befolgen. Das Gleiche gilt für die UVV/BGV des Baugewerbes. Angrenzende Gebäude werden weiter genutzt und dürfen durch die Baumaßnahme in Bezug auf Lärm- und Staubschutz nicht beeinträchtigt werden.

Das geltende Kreislaufwirtschafts- und Abfallgesetz ist lückenlos zu erfüllen. Landesabfallgesetze sowie Satzungen der öffentlich-rechtlichen Entsorgungsträger sind zu beachten. Verpackungs-, Restmaterialien und Baustellenabfälle sind gemäß der gesetzmäßig vorgeschriebenen Entsorgung zu entsorgen.

Neben den in den Verdingungsunterlagen (ATV, LB, usw.) genannten technischen Regelwerken gelten folgende Regelwerke als "Zusätzliche Technische Vertragsbedingungen" im Sinne von § 1 Abs. 2 Nr. 4 VOB/B:

- Bundesbodenschutzgesetz (BBodSchG)
- Brandenburgisches Abfall- und Bodenschutzgesetz (BbgAbfBodG)
- Ersatzbaustoffverordnung (EBV)

- Gesetz zur Förderung der Kreislaufwirtschaft und Sicherung der umweltverträglichen Bewirtschaftung von Abfällen (KrWG) sowie das untergeordnete gesetzliche Regelwerk Verordnung über Deponien und Langzeitlager (DepV).

- Verordnung über die Nachweisführung bei der Entsorgung von Abfällen (NachwV).

- Verordnung über Anforderungen an die Verwertung und Beseitigung von Altholz (Altholzverordnung - AltholzV).

- Merkblatt 8 der Sonderabfall-Management-GmbH zur Nachweisführung für gefährliche Abfälle aus dem Baubereich.

- Verordnung zum Schutz vor Gefahrstoffen (GefStoffV) und untergeordnetes gesetzlichesRegelwerk, insbesondere die Technischen Regeln für Gefahrstoffe (TRGS), vorrangig die TRGS519, 521, 524 und 551.

- Verordnung über Verbote und Beschränkungen des Inverkehrbringens gefährlicher Stoffe,Zubereitungen und Erzeugnisse nach dem Chemikaliengesetz (Chemikalien-Verbotsverordnung -ChemVerbotsV).

- Verordnung über Arbeitsstätten (ArbStättV) nebst Regeln des Ausschusses für Arbeitsstättenrelevantes DGUV

0.1.12 Besondere Vorgaben für die Entsorgung, z. B. besondere Beschränkungen für die Beseitigung von Abwasser und Abfall.

Die Beseitigung von Schutt, Abfall, Verpackungs- und Abdeckmaterial nach VOB/C DIN 18299 hat von jedem Auftragnehmer arbeitstäglich zu erfolgen.

Bei der Beseitigung sind die geltenden Vorschriften des Landes bzw. der Kommune zu beachten. Grundsätzlich sind Verpackungen und Transportpaletten kostenlos gemäß Abfallbeseitigungsgesetz vom AN von der Baustelle zu entfernen. Verpackungs-, Restmaterialien sowie Baustellenabfälle sind gemäß der gesetzmäßig vorgeschriebenen Entsorgung zu beseitigen. Abfälle sind generell in Containern zu sammeln und regelmäßig, d.h. wöchentlich fachgerecht zu entsorgen. Die entsprechenden Bescheinigungen sind der Bauleitung vorzulegen. Sollte der Auftragnehmer dieser Verpflichtung nicht nachkommen, so können die Abfälle zu seinen Lasten durch ein anderes Unternehmen entsorgt werden. Für die Abfallcontainer ist eine Abdeckung, bzw. eine geschlossene Ausführung vorzusehen, um die Staubentwicklung bei Befüllung möglichst zu reduzieren sowie Fremdeinlagerung zu vermeiden. Kosten für Abfallcontainer sowie Verpackungsmaterialien wie Big-Bags, Folienbeutel, etc. sind in die Einheitspreise einzukalkulieren.

Das Verbrennen von Abfällen ist verboten.

Die Stellflächen von Abfallcontainern sind zwingend mit der örtlichen Objektüberwachung abzustimmen. Auf Grund der beengten Platzverhältnisse auf der Baustelle ist eine kurze Verweildauer der Container auf der Baustelle vorzusehen/einzuplanen.

Die ordnungsgemäße Entsorgung der Rückbaumaterialien ist bei ungefährlichen Abfällen durch Vorlage des Wiegescheins mit Angabe des Deponiestandorts / der Entsorgungsstelle zu dokumentieren und der Bauleitung vorzulegen. Der AN hat eigenverantwortlich die ordnungsgemäße Durchführung des Abfall- Nachweisverfahrens gemäß NachWV für gefährliche Abfälle zu gewährleisten. Diese Leistung beinhaltet die stoffliche Fraktionierung, die fachgerechte und ordnungsgemäße Kennzeichnung und Verpackung der anfallenden Abfallfraktionen (gem. Anforderungen des Entsorgers bzw. der Deponie), das Einholen aller erforderlichen Genehmigungen sowie die Erstellung der entsorgungsrelevanten (schriftlichen / elektronischen) Dokumente in Abstimmung mit dem AG. In diesem Zusammenhang sind insbesondere die Vorgaben der NachweisV sowie des elektronischen Abfallnachweisverfahrens (eANV) und die Andienungspflicht gefährlicher Abfälle an die SAM zu berücksichtigen.

0.1.14 Art und Umfang des Schutzes von Bäumen, Pflanzbeständen, Vegetationsflächen, Verkehrsflächen, Bauteilen, Bauwerken, Grenzsteinen und dergleichen im Bereich der Baustelle.

Baumschutz
Innerhalb des Baufeldes befinden sich erhaltenswerte Einzelbäume. Diese werden im Rahmen der Baustelleneinrichtung durch die Stellung eines Bauzauns geschützt. Ein Abbau des Schutzzaunes ist unzulässig.

Nachbarbebauung
Benachbarte Wohngebäude und eine Sporthalle liegen in einem Abstand von über 10 Metern. Aufgrund der baulichen Erweiterung der Grundschule schließt das Baufeld am nord-westlichen Ende bis direkt an das bestehende Schulgebäude an. Angrenzende Gebäude dürfen in ihrer Standsicherheit nicht beeinträchtigt oder beschädigt werden.

Zu schützende Bereiche
Nicht unmittelbar vom Abbruch betroffene, angrenzende und zu erhaltende Bauteile, wie Straßenbeläge und technische Anlagen etc. sind während der Ausführungen in ausreichendem Maße vor Beschädigungen zu schützen.
Vor Beginn der Arbeiten wird eine gemeinsame Begehung von AN und AG durchgeführt und ein gemeinsames Protokoll über den Zustand der Straßen- und Pflasterbeläge erstellt.
Beschädigungen werden über Beweissicherungsverfahren des AG dokumentiert.

0.1.15 Art und Umfang der Regelung und Sicherung des öffentlichen Verkehres.
Die Zufahrten der umliegenden Gebäude sind während der gesamten Bauzeit in ihrer Funktion zu erhalten.
Siehe 0.1.5 Für den Verkehr freizuhaltende Flächen.

0.1.16 Im Bereich der Baustelle vorhandene Anlagen, insbesondere Abwasser- und Versorgungsleitungen.

Bestehende Leitungen
Vorhandene Anlagen wie Leitungen sind in den beiliegenden Bestandstrassenplänen dargestellt.

Generell werden die notwendigen Schutz-, Umbau-, bzw. Rückbauarbeiten in den jeweiligen Positionen der zuständigen Gewerke beschrieben. Beim Auffinden von unerwarteten vorhandenen Leitungssystemen im Erdreich ist mit der örtlichen Objektüberwachung das weitere Vorgehen abzustimmen.

0.1.17 Bekannte oder vermutete Hindernisse im Bereich der Baustelle, z. B. Leitungen, Kabel, Dräne, Kanäle, Bauwerksreste und, soweit bekannt, deren Eigentümer.
Generell werden die notwendigen Schutz-, Umbau-, bzw. Rückbauarbeiten in den jeweiligen Positionen der zuständigen Gewerke beschrieben. Beim Auffinden von unerwarteten vorhandenen Leitungssystemen im Erdreich ist mit der örtlichen Objektüberwachung das weitere Vorgehen abzustimmen.

Die vorgenannten, zu schützenden Einbauten werden vor Beginn der Baumaßnahmen durch die entsprechenden Fachplaner/Gewerke markiert, soweit möglich und wenn nicht durch z.B. Erdreich verdeckt. Generell sind die Bestandsleitungspläne zu berücksichtigen und mit unerwarteten Funden ist zu rechnen.

0.1.18 Bestätigung, dass die im jeweiligen Bundesland geltenden Anforderungen zu Erkundungs- und gegebenenfalls Räumungsmaßnahmen hinsichtlich Kampfmittel erfüllt wurden.
Nach grundstücksbezogenen Recherchen der Gemeinde Wandlitz sind auf dem Baugebiet der Grundschule keine Kampfmittel zu erwarten.

0.1.19 Gegebenenfalls gemäß der Baustellenverordnung getroffene Maßnahmen.
Der Auftraggeber hat zur Wahrnehmung seiner Pflichten aus der Baustellenverordnung einen Sicherheits- und Gesundheitsschutz-Koordinator (SiGeKo) beauftragt.
Der SiGeKo stellt eine Baustellenordnung auf, deren Forderungen einzuhalten sind. Die Baustellenordnung wird Vertragsbestandteil bei Beauftragung.

Vor Beginn der Arbeiten erfolgt ein Startgespräch mit den ausführenden Firmen. Dieses wird dokumentiert. Hierzu ist vom AN vorab vorzulegen:
- Bauablaufplan mit Mitarbeitereinsatz
- Flächenbedarf der Baustelleneinrichtung
- Benennung eines deutschsprachigen Ansprechpartners für die Baustelle

Der SiGeKo nimmt jederzeit Einfluss auf die sicherheits- und gesundheitstechnisch korrekte Abwicklung der Baustelle und führt unangekündigte Kontrollen vor Ort durch. Die Mängel werden der Bauleitung mittels Bericht angezeigt und sind umgehend durch den AN zu beseitigen.
Der AN, einschließlich seiner etwaigen Nachunternehmer, werden darauf hingewiesen, dass sie die für die Koordination der sicherheits- und gesundheitsrelevanten Punkte nötigen Unterlagen rechtzeitig zur Verfügung zu stellen haben. Der AN hat seine Arbeiter anhand der Gefährdungsanalyse nachweislich zu unterweisen.

Erforderliche Sicherheitseinrichtungen, die auch zum Schutz anderer auf der Baustelle verkehrender Personen zu dienen haben, darf der AN während oder nach Beendigung der eigenen Arbeiten nur mit ausdrücklicher Zustimmung der örtlichen Bauleitung entfernen.

Den Hinweisen des vom AG bestellten Koordinators zur Beseitigung von Mängeln bei Sicherheit und Gesundheitsschutz ist nachzukommen.

0.1.21 Art und Umfang von Schadstoffbelastungen, z. B. des Bodens, der Gewässer, der Luft, der Stoffe und Bauteile; vorliegende Fachgutachten und dergleichen.
Im Rahmen der Planung der Baumaßnahme wurde Schadstoffgutachten für den Boden erstellt und kann eingesehen werden.

Sollten sich im Verlauf der Bautätigkeiten umweltrelevante, organoleptische Auffälligkeiten hinsichtlich vorhandener Schadstoffe in Boden oder Grundwasser zeigen, so ist umgehend und unaufgefordert die örtliche Bauleitung in Kenntnis zu setzen. Der AG ist verpflichtet im Verdachtsfall das Umweltamt des Landkreises zu informieren.

Die Entsorgung belasteter Böden darf nur nach vorangegangener Beprobung und unter Wahrung der gesetzlichen Vorgaben erfolgen.

0.2 ANGABEN ZUR AUSFÜHRUNG

0.2.7  Besondere Anforderungen an das Auf- und Abbauen sowie Vorhalten von Gerüsten.
Siehe Punkt 0.1.6.

0.2.8 Mitbenutzung fremder Gerüste, Hebezeuge, Aufzüge, Aufenthalts- und Lagerräume, Einrichtungen und dergleichen durch den Auftragnehmer.
Siehe Punkte 0.1.6 und Punkt 0.1.8.

0.2.12 Besondere Anforderungen an Art, Güte und Umweltverträglichkeit der Stoffe und Bauteile, auch z.B. an die schnelle biologische Abbaubarkeit von Hilfsstoffen.
Siehe Punkte 0.4.3 und 0.4.4.

0.2.13 Art und Umfang der vom Auftraggeber verlangten Eignungs- und Gütenachweise.
Siehe auch Punkte 0.4.3 und 0.4.4.

Art und Umfang der Eignungs-, Güte- und Kontrollprüfungen und sonstigen Prüfungen, sowie der Nachweise über die Eignung der Bauprodukte richten sich nach den vertraglichen Bestimmungen. Dem Auftraggeber sind alle zur Entsorgung oder Verarbeitung von Baustoffen notwendigen Eignungen, Zulassungen und Bescheinigungen zu übergeben. Die Durchführung dieser Prüfungen, sowie die Erbringung der Nachweise, gelten als Nebenleistung, soweit im Vertrag nichts anderes geregelt ist.

Es sind ausschließlich bauaufsichtlich zugelassenen Systeme zu verwenden. Die eingesetzten Materialien, Erzeugnisse müssen den gültigen DIN- Anforderungen entsprechen, allgemein bauaufsichtlich zugelassen sein und den Mindestanforderungen der Einzelbeschreibung Positionstexten im Leistungsverzeichnis entsprechen. Angaben über zu benennende Bauprodukte sind im Leistungsverzeichnis, sofern abgefragt, vorzunehmen.
Bei der Bauausführung sind die Herstellervorschriften zu beachten. Auf Verlangen sind dem Auftraggeber unentgeltlich Muster bzw. Proben in einfacher Ausfertigung zu liefern bzw. zu fertigen.

Für sämtliche Bauteile sind die erforderlichen Prüfzeugnisse und bauaufsichtlichen Zulassungen vor der Ausführung vorzulegen.
Die Termine für die Durchführung von Prüfungen bzw. Abnahmen hat der Auftragnehmer so rechtzeitig festzulegen, dass im Bauablauf keine Unterbrechungen bzw. Behinderungen
entstehen.

0.2.14 Unter welchen Bedingungen auf der Baustelle gewonnene Stoffe verwendet werden dürfen oder müssen oder einer anderen Verwertung zuzuführen sind.
Die Verwendung auf der Baustelle gewonnener Stoffe ist nicht vorgesehen.

0.2.16 Art, Anzahl, Menge oder Masse der Stoffe und Bauteile, die vom Auftraggeber beigestellt werden, sowie Art, genaue Bezeichnung des Ortes und Zeit ihrer Übergabe.
Die Bereitstellung von Stoffen oder Bauteilen seitens des Auftraggebers ist nicht vorgesehen.

0.2.17 In welchem Umfang der Auftraggeber Abladen, Lagern, und Transport von Stoffen und Bauteilen übernimmt oder dafür dem Auftragnehmer Geräte oder Arbeitskräfte zur Verfügung stellt.
Das Abladen, Lagern und Transportieren von Stoffen und Bauteilen ist seitens des Auftraggebers nicht vorgesehen.

0.2.22 Abrechnung nach bestimmten Zeichnungen oder Tabellen.
Die Abrechnung erfolgt grundsätzlich gemäß VOB. Sofern abzurechnende Bauteile nur auf durch den Auftragnehmer zu fertigenden Werkstatt- oder Detailausführungszeichnungen erkennbar sind, sind diese Unterlagen inkl. den erforderlichen Listen und oder Tabellen vor Ausführung der Leistung dem Bauherrn bzw. der Bauleitung vorzulegen und Rechnungsunterlagen nochmals beizulegen.

0.3 ZUSÄTZLCHE ANGABEN ZUR BAUSTELLE
über Ordnungsziffern der VOB C DIN 18299 hinaus:

0.3.1. Vertretung des AN auf der Baustelle
Für die fachgerechte Leistungserbringung ist der AN verpflichtet, einen bevollmächtigten Vertreter als Firmenbauleiter zu benennen, der auf der Baustelle als Ansprechpartner des AG, bzw. dessen Vertreter fungiert und bei tatsächlichem Bedarf entsprechend zur Verfügung steht.
Der Firmenbauleiter ist verantwortlich für die fachtechnische Ausführung sowie auch für die Einhaltung der Unfallverhütungsvorschriften im Fachbereich des AN.

Die Benennung des Firmenbauleiters hat spätestens eine Woche nach Auftragserteilung zu erfolgen.Der Firmenbauleiter darf nur aus wichtigem Grund ausgetauscht werden. Aus triftigem Grund kann der AG jedoch den sofortigen Austausch fordern. Ein Wechsel des Firmenbauleiters ist zwei Wochen im Voraus mit entsprechender Begründung anzumelden. Der Firmenbauleiter, dessen Vertreter oder der Bauführer müssen der deutschen Sprache in Wort und Schrift fließend mächtig sein.

0.3.2. Koordinationsgespräche / Baubesprechungen
Alle Auftragnehmer unterliegen der Koordinationspflicht. Dies schließt die Pflicht zur Teilnahme an den entsprechenden Baubesprechungen ein. Der Auftragnehmer hat zu den Baubesprechungen, die der Auftraggeber regelmäßig durchführt, für die Dauer der Vertragslaufzeit einen bevollmächtigten Vertreter zu entsenden. Die Besprechungen finden jeweils 1x pro Woche statt. Der Besprechungstermin wird vom Auftraggeber festgelegt.

0.3.3. Bauablauf
Der Bauablauf erfolgt nach jeweils gültigem Bauzeitenplan des AG und den vertraglichen Terminvereinbarungen.

0.3.4. Bautagesberichte
Der Auftragnehmer hat Bautagesberichte zu führen und diese der örtlichen Bauleitung täglich zu übergeben.

Diese müssen alle Angaben enthalten, die für die Ausführung und Abrechnung des Auftrages von Bedeutung sein können, aber mindestens Angaben über das Wetter, Temperatur, Zahl und Art der eingesetzten Großgeräte, Zahl der Arbeitskräfte, den wesentlichen Baufortschritt (mit Beginn und Ende von Leistungen grösseren Umfangs), Unfälle und sonstige besondere Vorkommnisse enthalten.

Tagesberichten dürfen keine Angaben zu Behinderungen oder Tagelohnarbeiten aufgenommen werden. Eventuelle Eintragungen gelten als nicht geschrieben.

0.3.5. Bauzeitenplan des AN
Der AN ist verpflichtet, nach Absprache mit der Bauleitung, zwei Wochen nach Auftragsvergabe, bei Überarbeitung unverzüglich, einen genauen Terminplan (Bauablaufplan als Balkenplan) für seine Leistungen unter Berücksichtigung der Terminvorgaben dem AG vorzulegen.
Der Terminplan ist in jeweils dreifacher Ausfertigung in Papierform und zusätzlich in digitaler Form vorzulegen.

Die Bauleitung fertigt einen Gesamt-Bauzeitenplan, in welchem die vorgenannten abgestimmten Termine eingearbeitet werden. Die Rahmen- und Zwischentermine werden damit verbindlich. Rahmen- und Zwischentermine, auch nach vereinbarten Verschiebungen, werden Vertragsfristen im Sinne der VOB. Die Kosten für die Erstellung des Bauablaufplans sind in die Einheitspreise einzukalkulieren.

0.3.6. Baureinigung / Bauabfall
Die Baustelle ist im Innenbereich und Außenbereich laufend in einem sauberen und ordentlichen Zustand zu halten. Anfallender Müll und Abfälle sind arbeitstäglich außerhalb in den durch den AN bereitzustellenden und bei der Kalkulation zu berücksichtigten Containern zu entsorgen. (siehe auch Punkt 0.1.12).

Lieferanten sind anzuweisen anfallende Verpackungsabfälle unverzüglich abzufahren. Transportpaletten müssen außerhalb des Gebäudes zur kurzfristigen Zwischenlagerung (maximal zwei Kalenderwochen) in sauberen und geordneten Stapeln gelagert werden.

Fluchtwege in allgemeinen Verkehrsflächen, Fluren und den Treppenräume sind keine Lagerfläche und ständig von Materialien und Abfällen freizuhalten.
Täglich hat eine grobe und regelmäßig zu den Wochenenden eine gründliche Reinigung ("besenrein") zu erfolgen. Getränke Umverpackungen, Lebensmittelreste etc. dürfen gemäß Punkt 0.1.8 nicht in der Baustelle vorkommen.

0.3.7. Bauleistungsversicherung
Der Auftraggeber wird keine Bauleistungsversicherung abschließen. Diebstahlschutz und dergleichen obliegt dem Auftragnehmer. Versicherungen sind vom AN in Eigenverantwortung abzuschließen.

0.4 ZUSÄTZLCHE ANGABEN ZUR AUSFÜHRUNG
über Ordnungsziffern der VOB C DIN 18299 hinaus:

0.4.1. Vom AG zur Verfügung gestellte Ausführungsunterlagen
Die für die Bauausführung maßgeblichen Ausführungsunterlagen (Ausführungszeichnungen, Berechnung, Behördenbescheide usw.), sowie die geltenden Vorgaben zur Produktauswahl nach BNB / QNG werden dem AN nach Auftragserteilung rechtzeitig vor Ausführung der jeweiligen Leistung - gegen Empfangsbestätigung - ausgehändigt.

Die Ausführungsunterlagen werden ausschließlich in digitaler Form (PDF-Dateien) über das Planportal des AG übermittelt. Dem AN wird ein Zugang zum digitalen Planserer der Gemeinde Wandlitz eingerichtet.
Abweichungen gegenüber diesen Unterlagen bedürfen der schriftlichen Beantragung des Auftragnehmers und der Zustimmung durch den Auftraggeber.

0.4.2. Vom AN zu erbringenden Ausführungsunterlagen
Vom AN zu fertigende Unterlagen sind nach Abstimmung mit den vom AG bestellten Fachingenieuren 3-fach in Papierform und zusätzlich 1-fach in digitaler Form an den AG zur Prüfung und Freigabe vorzulegen.
Die Art der Unterlagen sind gemäß VOB als Nebenleistung zu erbringen oder über die Nebenleistung hinausgehende Unterlagen in den Leistungspositionen gesondert gefordert.
Von den vorgelegten Unterlagen erhält der AN ein Exemplar mit Prüfvermerk in digitaler Form zurück. Bei Korrekturen des AG ist die Vorlage nach Übernahme der Korrekturen zu wiederholen.
Die Ausführungsunterlagen sind bei dem AG rechtzeitig, jedoch spätestens 30 Werktage vor der Ausführung einzureichen.
Soweit in den Ausschreibungsunterlagen darauf hingewiesen, hat der AN erforderliche behördliche Genehmigungen, Prüfungen, notwendige Nachweise, sowie Zulassungen und Gestattungen rechtzeitig einzuholen und notwendige statische Berechnungen zu erstellen.

0.4.3. Nachhaltigkeit
Zertifizierung nach Bewertungssystem Nachhaltiges Bauen (BNB) & Qualitätssiegel Nachhaltige Gebäude (QNG) als Klimafreundlicher Neubau eines Nicht-Wohn-Gebäudes
(KFN - NWG) mit KFW- Förderung

Für das Projekt Erweiterung Grundschule Wandlitz wird eine BNB - Zertifizierung in Silber mit der Systemvariante Unterrichtsgebäude, Version 2017 (BNB_UN_2017) angestrebt. Außerdem hat die Bauherrschaft eine Förderung als Klimafreundliches Nichtwohngebäude  mit QNG (KFN NWG-QNG) beantragt, weshalb die Einhaltung der besonderen Anforderungen des Qualitätssiegels Nachhaltige Gebäude (QNG) erforderlich ist (Anforderungsniveau QNG-Plus).

Zum Erreichen dieses Ziels ist während der Planung und Bauausführung des Vorhabens sind die Einhaltung der in den Anlagen zum Leistungsverzeichnis formulierten Anforderungen erforderlich.

Diese umfassen Anforderungen an (siehe Anlagen Nachhaltigkeit):

- Anforderungen an zu verwendende / die verwendeten Baumaterialien und -produkte,
- Anforderungen an die Bauausführung und
- Anforderungen an Revisionsunterlagen

Die projektspezifischen BNB- & QNG -Vorgaben zur Nachhaltgkeits-Zertifizierung sind in Tabellenform in den Anlagen Nachhaltigkeit enthalten.

Grundsätzlich haben Planer, ausführende Firmen, Hersteller und Lieferanten die Anforderungen bzw. vereinbarten BNB- und QNG-Qualitäten gemäß der Anlagen zur Nachhaltigkeit zu berücksichtigen und deren Erreichung in ihrem Verantwortungsbereich zu gewährleisten.

Den ausführenden Firmen sowie Herstellern und Lieferanten steht die Firma Life Cycle Engi-neering Experts GmbH (kurz: LCEE) für Fragen der Nachhaltigkeitszertifizierung zur Verfügung. Sie unterstützt die ausführenden Firmen sowie Herstellen und Lieferanten in den Bereichen der Nachhaltigkeitsberatung und Einreichung der Unterlagen für die BNB-Nachhaltigkeits-zertifizierung. Die LCEE stellt die zentrale Koordinationsfunktion für die Durchführung des Zertifizierungsprozesses dar und ist Ansprechpartner für alle mit der Zertifizierung in Zusammenhang stehenden Fragen und Anforderungen.

0.4.4. Materialfreigabeprozess und Dokumentation zur Erfüllung der Vorgaben nach BNB / QNG
Prinzipiell sind alle verarbeiteten Materialien und Bauprodukte vor dem Einbau zur Freigabe vorlegen. Ausgenommen sind Bauhilfsstoffe wie Schaltafeln, Gerüste, Bautafeln bzw. Bauelemente, die nicht im Gebäude verbleiben (Ausnahme Schalöl), sowie Befestigungsmittel wie Schrauben, Nägel, Dübel etc. sowie Fenster- und Türbeschläge.

Alle anderen Materialien und Bauprodukte sind in die beigelegte Materialdeklarationsliste (siehe Anlage "Vorlage Muster-Deklarationsliste") einzutragen und rechtzeitig, jedoch spätestens 30 Werktage vor der Ausführung einzureichen.
Die Firma Life Cycle Engineering Experts GmbH (kurz: LCEE) prüft die benannten Materialien und Bauprodukte auf ihre Übereinstimmung mit den Anforderungen der BNB- & QNG - Zertifizierung. Sollte das eingereichte Material / Produkt nicht den benötigten Anforderungen entsprechen, muss ein geeignetes Alternativprodukt zur Freigabe vorgelegt werden.
Bei Bedarf unterstützt das LCEE den AN bei der Auswahl geeigneter Materialien / Produkte.
Nach Positiv-Prüfung durch das LCEE sind alle freigegebenen und eingesetzten Materialien und Bauprodukte in einer fortlaufenden Materialdeklarationsliste vom AN zu dokumentieren und alle Dokumentationsunterlagen für die BNB- & QNG - Zertifizierung sind gesammelt vor Abnahme vorzulegen.

Zur einfacheren Verständlichkeit ist der Materialfreigabeprozesses in grafisch aufbereiteter Form als Anlage "Workflow zur BNB / QNG - Zertifizierung" enthalten.

HINWEIS: Der Mehraufwand für den Materialfreigabeprozess zur BNB- & QNG - Zertifizierung vor Ausführung und die abschließende Dokumentation werden nach gesonderter Leistungs-Position vergütet.

HINWEIS: Bei Angebotsabgabe müssen keine Materialdeklarationen gemacht werden! Der Produktfreigabeprozess ist Bestandteil der Arbeitsvorbereitung des AN.

0.4.5. Dokumentation - Allgemein
Unabhängig von den unter  Punkt 0.4.3 und 0.4.4. genannten Nachweisen zur BNB- & QNG - Zertifizierung hat der Auftragnehmer spätestens 12 Werktage vor dem Abnahmetermin insbesondere folgende Unterlagen einzureichen:

Nachweise und Dokumentation - siehe beigefügte Dokvorgabe A6
- Inhaltsverzeichnis
- Errichter Bescheinigung
- Fachunternehmererklärung mit Übereinstimmungsnachweis
- ggf. Nachunternehmererklärung
- Fachbauleitererklärung
- Bauart- und Zulassungsbescheinigungen gemäß geltendem Recht
- Nachweise über Eignung der eingesetzten Bauprodukte- Nachweise über Eignungs-, Kontroll-
  und sonstige Prüfungen
- Nachweise über Eigen- und Fremdüberwachungen
- vorgeschriebene Prüf- und Abnahmebescheinigungen sonstiger Dritter (wie z.B.
  Behördenbescheide, TÜV-Dokumente, Sachverständigenbescheinigungen, etc.)
- Reinigungs- und Pflegeanleitungen etc.
- Entsorgungsnachweise

Alle Unterlagen sind Gewerkeweise zusammenzustellen und in Papierform 2-fach in Ordnern abgeheftet und zusätzlich digital (PDF- Format) auf digitalem Datenträger als fachtechnische und ggf. brandschutztechnische Dokumentation dem AG zu übergeben.

HINWEIS: Gemäß Vorgabe des Bauherrn ist die Übergabe der vollständigen Dokumentation, die Grundlage zur Durchführung der Abnahme von Teil- oder Gesamtleistungen. Die Leistung ist in den Einheitspreisen zu kalkulieren, sofern hierfür keine separate LV-Position vorgesehen ist.

0.4.6. Beigefügte Unterlagen

Anlagen zur Nachhaltigkeit  -  BNB- & QNG - Zertifizierung mit KFN NWG - Förderung:

- Technische Ausführungsbeschreibung BNB + QNG
  für Planer, ausführende Firmen, Hersteller und Lieferanten
- BNB Gewerkespezifische Anforderungen an die Baustoffe (für BNB-Silber)
- QNB Gewerkespezifische Anforderungen an die Baustoffe (für QFN-Plus)
- Workflow zur BNB / QNG - Zertifizierung
- Vorlage Muster-Deklarationsliste

Nachfolgende Pläne werden als Übersichtspläne in verkleinerter Form beigelegt
siehe Planverzeichnis Allgemein - Übersichtspläne als Planverkleinerungen:

- Lageplan
- Baustelleneinrichtungsplan
- Grundrisse
- Schnitte
- Ansichten

Gewerkespezifische Pläne:
siehe Planverzeichnis zum Gewerk.

*Hinweis: Planverzeichnis Allgemein - Übersichtspläne als Planverkleinerungen*
Planverzeichnis Allgemein - Übersichtspläne als Planverkleinerungen

1.1 Lagepläne
Lageplan
EGW_5_ARC_UE_--_LP_DA_-

1.2 Grundrisse
Erdgeschoss
EGW_5_ARC_UE_--_GR_E0_-

1. Obergeschoss
EGW_5_ARC_UE_--_GR_E1_-

2. Obergeschoss
EGW_5_ARC_UE_--_GR_E2_-

Dachaufsicht
EGW_5_ARC_UE_--_DA_E3_-

1.3 Schnitte
EGW_5_ARC_UE_--_SN_ABC_-
EGW_5_ARC_UE_--_SN_DEF_-
EGW_5_ARC_UE_--_SN_1-6_-

1.4 Ansichten
EGW_5_ARC_UE_--_AN_--_-

1.5 Baustelleneinrichtung
EGW_5_ARC_UE_LP_BE_04_-

*Hinweis: Planverzeichnis - Gewerk Fliesenarbeiten*
Planverzeichnis - Gewerk Fliesenarbeiten

1.1 Grundrisse
Erdgeschoss
EGW_5_ARC_GR_E0_01_
EGW_5_ARC_GR_E0_02_

1. Obergeschoss
EGW_5_ARC_GR_E1_01_
EGW_5_ARC_GR_E1_02_

2. Obergeschoss
EGW_5_ARC_GR_E2_01_
EGW_5_ARC_GR_E2_01_

Dachaufsicht
EGW_5_ARC_GR_DA_01_
EGW_5_ARC_GR_DA_02_

1.3 Schnitte
EGW_5_ARC_SC_AA_01_
EGW_5_ARC_SC_BB_01_
EGW_5_ARC_SC_CC_01_
EGW_5_ARC_SC_DD_01_
EGW_5_ARC_SC_EE_01_
EGW_5_ARC_SC_FF_01_
EGW_5_ARC_SC_12_01_
EGW_5_ARC_SC_34_01_
EGW_5_ARC_SC_56_01_
EGW_5_ARC_SC_GG_01_

1.4 Ansichten
EGW_5_ARC_AN_NO_01_
EGW_5_ARC_AN_SW_01_
EGW_5_ARC_AN_NW_01_

1.5 Übersichtszeichnungen Fliesenarbeiten
EGW_5_ARC_UE_FL_01_B
EGW_5_ARC_UE_FL_02_B
EGW_5_ARC_UE_FL_03_B
EGW_5_ARC_UE_FL_04_B
EGW_5_ARC_UE_FL_05_B
EGW_5_ARC_UE_FL_06_B

1.5 Detailzeichnungen Fliesenarbeiten
EGW_5_ARC_DT_FB_10_
EGW_5_ARC_DT_FB_11_
EGW_5_ARC_DT_FB_12_
EGW_5_ARC_DT_FB_13_
EGW_5_ARC_DT_FB_14_
EGW_5_ARC_DT_FB_15_
EGW_5_ARC_DT_FB_20_

*Hinweis: Anlagenverzeichnis Nachhaltigkeit*
Anlagen Nachhaltigkeit

00_Technische Ausführungsbeschreibung BNB + QNG
01_Workflow_BNB-QNG
02_QNG+BNB-Materialanforderungsliste_Dachabdichtung
03_Mustervorlage_Deklarationsliste

*Hinweis: ATV: Fliesenarbeiten (DIN 18352)*
Ergänzungen zu
Allgemeinen Regelungen für Bauarbeiten jeder Art, DIN 18299

Hinweis:
Die Ordnungsziffern der nachfolgenden Punkte entsprechen der VOB C,
DIN 18352. Ordnungsziffern der VOB C, DIN 18352 die nicht aufgeführt
sind, bedürfen bei der vorliegenden Leistungsbeschreibung keiner
gesonderten Angaben.

0.2 Angaben zur Ausführung

0.2.2 Ausführung nach Ausführungsplan oder nach örtlichem Aufmaß.
Die Ausführung erfolgt nach Ausführungsplänen.
Abweichungen aufgrund von geänderter Rohbaumaße sind vor der Ausführung mit der Bauleitung zu klären und ggfs. in den Plänen gemeinsam mit der Bauleitung
festzuhalten.

0.2.5 Bei beheizten Bodenbelägen Art der Konstruktion,; Art der
Abdeckung; Lage der Heizungsrohre und Heizungselemente; Dicke der
Lastverteilungsschichten; Art, Lage und Ausführung der Bewehrungen und
der Bewegungsfugen; Mörtelbettdicke.
Bodenfliesen auf Zementestrich als Heizestrich

0.2.15 Durchlaufender Fugenschnitt bei Wandbekleidung,
Bodenbelag.
Boden- und Wandfliesen sind im Fugenschnitt zu verlegen.
Die technische Regel "keine Fliese kleiner als halbe Plattenbreite"ist
zwingend zu beachten.
Estrichfugen sind zu übernehmen.
Schnittfugen und Fliesengrößen an Raumübergängen, Türen und
Estrichfugen sind mit der Bauleitung abzustimmen.

0.2.22 Anzahl, Art, Maße und Ausführungen von Treppen, Stufen,
Schwellen, Überständen und sichtbaren Köpfen.
An sichtbaren Köpfen ist eine Fliese mit oberflächenbehandelten
Kanten, oder ein Abschlussprofil zu verwenden.

0.2.23 Art, Maße und Ausführung von Kehlen und ausgerundeten Ecken.
Im Küchen- und Duschbereich werden Übergänge von Wand -
zu Bodenfliesen mit stehenden Kehlsockel ausgebildet.

0.2.26 Ausführung, Art und Farbe der Verfugung.
Farbe der mineralischen Verfugung: Möglichst Deckungsgleich mit
Fliesenfarbe, Farbfreigabe durch den AG

0.2.30 Art und Maße von Türzargen.
Es kommen Stockzargen und Umfassungszargen zur Ausführung.
Anpassung an Türzargen ist Bestandteil der Nebenleistungen.

0.2.31 Art und Ausführung von nachträglichen Oberflächenbehandlungen.
Sichtbare Schnittkanten, z.B. bei Sockefliesen, sind geschliffen
auszuführen.

0.3 Zusätzliche Angaben zur Ausführung über Ordnungsziffern
der VOB C DIN 18352 hinaus

3.02 Materialabstimmung
Abdichtung, Spachtelungen, Kleber und Fugenmaterial müssen
untereinander abgestimmt und verträglich sein.
Systemabdichtungen
müssen von einem Hersteller bezogen werden.

3.03 Kantenausbildung
Freie Kanten von Sockelfliesen sind mit Kantenplatten auszuführen
(z.B. mit glasierter Kante oder Jollies)

3.04 Toleranzen
Die bauseitigen Estriche sind nach DIN 18202,Tabelle 3, Zeile 4 hergestellt.
Oberflächenebenheit der Fliesenbeläge:
Die zulässigen Abmaße nach DIN 18202 Tabelle 3, Zeile 4 bei Böden und
Zeile 7 bei Wänden dürfen nicht überschritten werden.
Im Bereich von Türen, Übergängen und Einbauteilen darf das Abmaß nicht
mehr als plus/minus 1 mm, vom Meterriss aus gemessen betragen.
Der AN ist verpflichtet die Untergründe rechtzeitig auf die
geforderten Ebenheit zu prüfen.
Sind die geforderten Ebenheiten der Untergründe nicht vorhanden, so
ist dies dem AG, vertreten durch den Architekt 12 Werktage vor
Ausführungsbeginn mitzuteilen. Eine Vergütung von
Ausgleichsspachtelungen kann nur nach schriftlicher Aufforderung durch
die Bauleitung erfolgen. Vor der Aufforderung ist die abweichende
Ebenheit durch ein örtliches Aufmaß zu protokollieren. Der Abstand der
Meßpunkte darf 0,5 m nicht überschreiten. Das Protokoll ist von der
Bauleitung zu bestätigen.

3.07 Bewegungsfugen
Die lot- und waagerechten Bewegungsfugen dürfen nicht durch den
Fliesenbelag geschlossen werden und sind bis auf die Ansetzfläche von
Mörtel freizuhalten.

3.08 Muster
Sämtliche Materialien sind zu bemustern und vor Ausführung mit dem AG
abzustimmen. Handmuster, fertig verfugt, auf Spanplatten geklebt sind
zur Verfügung zu stellen.

3.09 Reinigung
Sämtliche Bekleidungen sind mit vom Hersteller des
Bekleidungsmaterials zugelassenen und empfohlenen Reinigungsmitteln zu
säubern. Auf die Entfernung von Zementschlämmen und Epoxydharzresten
wird besonders hingewiesen. Die Grundreinigung bzw. ggfl.
erforderliches Absäuern der Wand- und Bodenbeläge ist im EP

*Hinweis: Hinweistext Zugänge und Verteilung Fliesenarbeiten auf die Geschosse*
Zur Materialeinbringung sind folgende Zugänge vorhanden:

- Einbringöffnung EG bis 2.OG:
Öffnung B/H ca. 1,50 x 2,0 m,
Lage: Fassade West, Achse 1/ B-C
Hinweis: die Höhen der Gerüstlagen vor den Einbringöffnungen
entspricht nicht den Geschosshöhen des Gebäudes,
der Höhenunterschied beträgt bis zu 1 m.

- Zugang EG Treppenhaus A:
Öffnung B/H ca. 2,0 x 2,0 m
Gesamtgröße ca. b/h 2,25 x 2,55 m
Stand-, Gangflügel jeweils ca. 1,125 m
Lage: Türe Treppenhaus, Achse 1/A

- Zugang EG Haupteingang:
Öffnung B/H ca. 2,0 x 2,0 m
Lage: Türe Haupteingang, Achse D/21-22

- Zugang EG Eingang Süd:
Öffnung B/H ca. 2,0 x 2,0 m
Lage: Türe Südseite, Achse A/26-27

- vertikale Materialtransporte soweit erforderlich über
Treppenhäuser A + B,
Laufbreite ca. 1,2 m, Türhöhen ca. 2,0 m,
Lage: Achse 1-2 / A-B und 17-18 / D-E

Hinweis:
Für die Materialeinbringung stehen keine Transportmittel (Aufzug o.Ä.) zur Verfügung.
Die Materialeinbringung ist in die Einheitspreise einzukalkulieren.

Materialtransporte über die Haupttreppe in Achse C/13-16 sind
nicht zulässig.

Das Gelände vor Zugängen im EG liegt bis zu 0,5 m unterhalb
der OK Rohdecke. Einbringöffnungen und Zugänge in das Gebäude sind mit Bautüren
verschlossen.

Die Fliesenarbeiten verteilen sich folgendermaßen auf die Geschosse:

EG
Bodenfliesen: ca. 180 m2
Wandfliesen: ca. 355 m2

1. OG
Bodenfliesen: ca. 70 m2
Wandfliesen: ca. 105 m2

2. OG
Bodenfliesen: ca. 45 m2
Wandfliesen: ca. 115 m2

Gesamt
Bodenfliesen: ca. 295 m2
Wandfliesen: ca. 575 m2

*Hinweis: Hinweistext Oberflächen- und Farbmuster*
Das Vorlegen vorgefertigter Oberflächen- und Farbmuster ist gem. DIN 18352 eine Nebenleistung und wird nicht gesondert vergütet.

Alle Fliesen sind matt und uni anzubieten.

Als Wandfliesen sind in 4 unterschiedliche Farben vorgesehen,
Format 5 x 5 cm und 15 x 15 cm.

Für Bodenfliesen ist eine Farbe vorgesehen, Rutschhemmend in R10/B und. R11.
Format 10 x 10 cm und 15 x 15 cm,

Das Anbieten unterschiedlicher Fliesenhersteller ist generell zulässig, sofern die angebotenen Produkte in Farbton und Oberflächenwirkung dem unten beschriebenen Farbkonzept entsprechen.

Es müssen jedoch mindestens drei Abstufungen ähnlicher Farbtöne im Portfolio der Hersteller vorhanden sein, um eine ausreichende Auswahl und Abstimmung im Rahmen der Bemusterung zu gewährleisten.

Gemäß Farbkonzept sind folgende Fliesenfarben in den jeweiligen Raumgruppen und Geschossen vorgesehen:

Bereiche WC-Kinder, WC-Lehrer, Klassenzimmernischen
sowie in Dusche und Umkleide der Küche
EG bis 2.OG
Bodenfliesen: Format 5 x 5 cm, Rutschhemmend R10/B,
Farbe mittelhelles Beige

EG:
Wandfliesen: Format 10 x 10 cm,
Farbe mittelhelles Gelb

1.OG
Wandfliesen: Format 10 x 10 cm,
Farbe mittelhelles Rot

2.OG
Wandfliesen: Format 10 x 10 cm,
Farbe mittelhelles Blau

Küchenbereich
EG
Bodenfliesen: Format 15 x 15 cm, Rutschhemmend R11
Farbe mittelhelles Beige

Wandfliesen: Format 15 x 15 cm,
Farbe mittelhelles Beige
Alle Fliesen werden bemustert!

Fugenmörtel / Silikone
Mörtel und Silikon sind dem jeweiligen Fliesen-Farbton ähnlichen Farbton anzubieten.
Farbe nach Wahl AN, nach Standardfarbkarte des Herstellers.

Alle Mörtel / Silikone werden bemustert!

### Gewerk 01 Allgemeines

#### Titel 01.01 Allgemeines

**01.01.0010 Feuchtigkeitsmessung**
*** Leitbeschreibung
STLB-Bau 2024-04 024
Feuchtigkeitsmessung nach dem CM-Verfahren DIN 18560-1, Ausführung auf Anordnung des AG.
Menge: 5,000 St
DIN 276 2018-12: 721
DIN 276-1 12/08: 721
Leistungsbereich: 024
*Unterbeschreibung 1 Ausführung*
Einschließlich Prüfung des Untergrundes auf Risse und Ebenheit.

### Gewerk 02 Fliesenarbeiten

#### Titel 02.01 Vorbereitende Maßnahmen - Boden- Sockel- und Wandflächen

*Hinweis: Boden- und Sockelflächen*
Die nachfolgend beschriebenen Positionen beschreiben die vorbereitenden Maßnahmen der Boden- und Sockelflächen.

**02.01.0010 Untergrund abschleifen Zementestrich**
Abschleifen des Untergrundes aus Zementestrich bis 3 mm,
für Fliesen-/Plattenarbeiten, Untergrund waagerecht.

Zum Ausgleich von Höhenunterschieden.

Ausführung nur nach Aufforderung durch die Bauleitung!
Menge: 100,000 m2
DIN 276 2018-12: 397
DIN 276-1 12/08: 397
Leistungsbereich: 036

**02.01.0020 Untergrund reinigen Estrich laden LKW AN**
*** Leitbeschreibung
STLB-Bau 2024-04 033
Reinigen des Untergrundes aus Estrich, von grober Verschmutzung, zur Verbesserung der Haftung, für Fliesen-/Plattenarbeiten, Untergrund waagerecht, aufgenommene Stoffe sammeln, im Behälter des AN lagern, Behältergröße nach Wahl des AN, auf LKW des AN laden, Abfall ist nicht gefährlich, nicht schadstoffbelastet, die Entsorgung wird gesondert vergütet.
Menge: 290,000 m2
DIN 276 2018-12: 397
DIN 276-1 12/08: 397
Leistungsbereich: 033
*Unterbeschreibung 1 Ausführung und Entsorgung*
Mörtelreste mit Stahlbesen entfernen, Untergrund absaugen und besenrein herstellen.

Abfall anschließend fachgerecht entsorgen.
Abfall nach AVV170904, gemischte Bau- und Abbruchabfälle, nicht schadstoffbelastet.

**02.01.0030 Überstand Randdämmstreifen abschneiden Mineralwolle**
*** Leitbeschreibung
STLB-Bau 2024-04 036
Abschneiden des Überstandes des Randdämmstreifens aus Mineralwolle, für Fliesen-/Plattenarbeiten, anfallende Stoffe sammeln und auf der Baustelle lagern.
Menge: 135,000 m
DIN 276 2018-12: 353
DIN 276-1 12/08: 352
Leistungsbereich: 036
*Unterbeschreibung 1 Randdämmstreifen fachgerecht entsorgen*
Randdämmstreifen anschließend fachgerecht entsorgen.

**02.01.0040 Überstand Randdämmstreifen abschneiden wie zuvor, jedoch PE**
Wie zuvor Pos. 02.01.0030, jedoch:

- Randdämmstreifen aus PE
Menge: 170,000 m
DIN 276 2018-12: 353
DIN 276-1 12/08: 352
Leistungsbereich: 036

**02.01.0050 Flächenarmierung Gewebeeinlage Kunststofffaser Fugenrisse Armierungsma**
*** Leitbeschreibung
STLB-Bau 2024-04 037
Flächenarmierung mit Gewebeeinlage aus Kunststofffaser, Untergrund mit Fugenrissen, Armierungsmasse mineralisch, an Wänden, innen, Oberfläche strukturiert, Arbeitshöhe der zu bearbeitenden oder zu bekleidenden Fläche bis 3,5 m über der Standfläche des hierfür erforderlichen Gerüstes.
Menge: 100,000 m2
DIN 276 2018-12: 345
DIN 276-1 12/08: 345
Leistungsbereich: 037
*Unterbeschreibung 1 Vorbeugung gegen Rissbildung*
Flächenarmierung zur Überdeckung von unterschiedlichen Untergrundmaterialien und zur Vorbeugung gegen Rissbildung.

**02.01.0060 Untergrund spachteln Estrich Rakeltechnik D 3mm**
*** Leitbeschreibung
STLB-Bau 2024-04 036
Vollflächiges Spachteln des Untergrundes aus Estrich, in Rakeltechnik, mittlere Dicke 3 mm, für Fliesen-/Plattenarbeiten, Untergrund waagerecht.
Menge: 80,000 m2
DIN 276 2018-12: 397
DIN 276-1 12/08: 397
Leistungsbereich: 036
*Unterbeschreibung 1 Angaben zur Ausführung*
Ausführung nur nach Aufforderung durch die Bauleitung!

**02.01.0070 Untergrund spachteln Estrich Rakeltechnik D 5mm**
Wie zuvor Pos. 02.01.0060, jedoch:

- Mittlere Dicke 5 mm.
Menge: 40,000 m2
DIN 276 2018-12: 397
DIN 276-1 12/08: 397
Leistungsbereich: 036

**02.01.0080 Untergrund spachteln Estrich Rakeltechnik D 10mm**
Wie zuvor Pos. 02.01.0060, jedoch:

- Mittlere Dicke 10 mm.
Menge: 20,000 m2

**02.01.0090 Grundierung / Voanstrich Bodenflächen**
Geeignete Grundierung / Voranstrich auf Zementestrich als Heizestrich für nachfolgend beschriebene Abdichtung auftragen, nach Angaben des Herstellers.
Menge: 295,000 m2

*Hinweis: Angaben zur Ausführung*
System Boden- Sockel- und Wandabdichtung
Die nachfolgend beschriebenen Abdichtungsarbeiten erfolgen ausdrücklich nur mit systemkompatiblen Produkten eines Herstellers.

Anforderung WC-Räume
- Bodenflächen vollflächig mit Wassereinwirkungsklasse W1-I (mäßig)

- Wandflächen im Spritzwasserbereich mit Wassereinwirkungsklasse W1-I (mäßig),
Ausführung bis 1,00 m ü. OKFB

Anforderung Küche
- Bodenflächen vollflächig mit Wassereinwirkungsklasse W3-I (sehr hoch)

- Wandflächen im Spritzwasserbereich mit Wassereinwirkungsklasse W3-I (sehr hoch),
Ausführung bis 1,00 m ü. OKFB

- sonstige Wandflächen mit Wassereinwirkungsgrad W1-I (mäßig)

Siehe Einzelpositionen.

Heizestrich
Die nachfolgend beschriebenen Abdichtungen müssen für Zementestriche als Heizestrich geeignet sein.

**02.01.0100 AIV-F Wandsockel innen W1-I Polymerdispersion D 0,5mm B 30 cm**
*** Leitbeschreibung
STLB-Bau 2024-04 018
Abdichtung der Wandsockel von Innenräumen im Verbund (AIV-F) DIN 18534-1 und DIN 18534-3, Wassereinwirkungsklasse W1-I (mäßig), Rissklasse R1-I (Rissbreitenänderung/-neubildung nach Aufbringen der Abdichtung bis 0,2 mm), mit Polymerdispersion DM DIN EN 14891, Mindesttrockenschichtdicke 0,5 mm,
Breite der Abdichtung '30' cm.
Menge: 185,000 m
DIN 276 2018-12: 345
DIN 276-1 12/08: 345
Leistungsbereich: 018
*Unterbeschreibung 1 Ausführungsbereich*
In WC-Bereichen Kinder und Lehrer

**02.01.0110 AIV-F Wandsockel innen W3-I Reaktionsharz D 1mm B 30 cm**
*** Leitbeschreibung
STLB-Bau 2024-04 018
Abdichtung der Wandsockel von Innenräumen im Verbund (AIV-F) DIN 18534-1 und DIN 18534-3, Wassereinwirkungsklasse W3-I (sehr hoch), Rissklasse R1-I (Rissbreitenänderung/-neubildung nach Aufbringen der Abdichtung bis 0,2 mm), chemische Einwirkung PG-AIV, Beanspruchungsklasse C, mit Reaktionsharz RM DIN EN 14891, Mindesttrockenschichtdicke 1 mm,
Breite der Abdichtung '30' cm.
Menge: 135,000 m
DIN 276 2018-12: 345
DIN 276-1 12/08: 345
Leistungsbereich: 018
*Unterbeschreibung 1 Ausführungsbreich*
Im gesamten Küchenbereich
- Ausführung bis + 15 cm ü. OKFB bzw. OK Sockelfliese an Wandflächen
- Ausführung bis + 20 cm ü OKFB beim Kochblocksockel

**02.01.0120 Anschluss aufgehende Bauteile AIV-F Innenwand innen Dichtband B 150mm**
STLB-Bau 2024-04 018
Anschluss an aufgehende Bauteile in der Abdichtung der Innenwandflächen von Innenräumen im Verbund (AIV-F) DIN 18534-1 und DIN 18534-3, mit Dichtband, Breite Dichtband 150 mm, Wassereinwirkungsklasse W1-I (mäßig), Rissklasse R1-I (Rissbreitenänderung/-neubildung nach Aufbringen der Abdichtung bis 0,2 mm).
Menge: 185,000 m
DIN 276 2018-12: 345
DIN 276-1 12/08: 345
Leistungsbereich: 018

**02.01.0130 Anschluss aufgehende Bauteile wie zuvor, jedoch W3-I**
Wie zuvor Pos. 02.01.0120, jedoch:

Im gesamten Küchenbereich:
- Wassereinwirkungsklasse W3-I
Menge: 135,000 m2

**02.01.0140 Anschluss angrenzende Wandflächen AIV-F Innenwand innen Dichtband B 15**
*** Leitbeschreibung
STLB-Bau 2024-04 018
Anschluss an angrenzende Wandflächen in der Abdichtung der Innenwandflächen von Innenräumen im Verbund (AIV-F) DIN 18534-1 und DIN 18534-3, mit Dichtband, Breite Dichtband 150 mm, Wassereinwirkungsklasse W1-I (mäßig), Rissklasse R1-I (Rissbreitenänderung/-neubildung nach Aufbringen der Abdichtung bis 0,2 mm).
Menge: 45,000 m
DIN 276 2018-12: 345
DIN 276-1 12/08: 345
Leistungsbereich: 018
*Unterbeschreibung 1 Ausführungsbereich*
In WC-Bereichen Kinder und Lehrer:
- Ausführung bis +1,50 m ü. OKFB

**02.01.0150 Anschluss angrenzende Wandflächen mit Dichtband wie zuvor, jedoch W3-I**
Wie zuvor Pos. 02.01.0120, jedoch:

In Küche, Spülküche und Dusche:
- Wassereinwirkungsklasse W3-I
- Ausführung bis +2,50 m ü. OKFB
Menge: 45,000 m

**02.01.0160 Dichtband - Innen- und Außenecken - W1-I**
Ausführung von Innen- und Außenecken des vorbeschriebenen Dichtbandes mit Wassereinwirkungsklasse W1-I.

Auf zuvor ausgeführtem Dichtband eine weitere Lage in die Innen- und Außenecken überlappend in beide Richtungen überkleben.

Abwicklung 20 cm.
Menge: 90,000 St

**02.01.0170 Dichtband - Innen- und Außenecken - W3-I**
Wie zuvor Pos. 02.01.0160, jedoch:

Im gesamten Küchenbereich:
- Wassereinwirkungsklasse W3-I
Menge: 60,000 St

**02.01.0180 AIV-F Boden innen W1-I Polymerdispersion D 0,5mm**
*** Leitbeschreibung
STLB-Bau 2024-04 018
Abdichtung der Bodenflächen von Innenräumen im Verbund (AIV-F) DIN 18534-1 und DIN 18534-3, Wassereinwirkungsklasse W1-I (mäßig), Rissklasse R1-I (Rissbreitenänderung/-neubildung nach Aufbringen der Abdichtung bis 0,2 mm), mit Polymerdispersion DM DIN EN 14891, Mindesttrockenschichtdicke 0,5 mm.
Menge: 160,000 m2
DIN 276 2018-12: 324
DIN 276-1 12/08: 325
Leistungsbereich: 018
*Unterbeschreibung 1 Ausführungsbreich*
In WC-Bereichen Kinder und Lehrer

**02.01.0190 AIV-F Boden innen W3-I Reaktionsharz D 1mm**
*** Leitbeschreibung
STLB-Bau 2024-04 018
Abdichtung der Bodenflächen von Innenräumen im Verbund (AIV-F) DIN 18534-1 und DIN 18534-3, Wassereinwirkungsklasse W3-I (sehr hoch), Rissklasse R1-I (Rissbreitenänderung/-neubildung nach Aufbringen der Abdichtung bis 0,2 mm), chemische Einwirkung PG-AIV, Beanspruchungsklasse C, mit Reaktionsharz RM DIN EN 14891, Mindesttrockenschichtdicke 1 mm.
Menge: 130,000 m2
DIN 276 2018-12: 324
DIN 276-1 12/08: 325
Leistungsbereich: 018
*Unterbeschreibung 1 Ausführungsbreich*
Im gesamten Küchenbereich

**02.01.0200 Anschluss Durchdringung AIV-F Innenwand innen Dichtmanschette Durchm.**
STLB-Bau 2024-04 018
Anschluss an Durchdringung in der Abdichtung der Innenwandflächen von Innenräumen im Verbund (AIV-F) DIN 18534-1 und DIN 18534-3, mit Dichtmanschette, Durchmesser über 25 bis 50 cm, Wassereinwirkungsklasse W1-I (mäßig), Rissklasse R1-I (Rissbreitenänderung/-neubildung nach Aufbringen der Abdichtung bis 0,2 mm).
Menge: 40,000 St
DIN 276 2018-12: 345
DIN 276-1 12/08: 345
Leistungsbereich: 018

**02.01.0210 Anschluss Durchdringung mit Dichtmanschette wie zuvor, jedoch W3-I**
Wie zuvor Pos. 02.01.0200, jedoch:

Im Küchenbereich:
- Wassereinwirkungsklasse W3-I
Menge: 40,000 St

**02.01.0220 Anschluss und Abdichten an Bodenablauf - W1-I**
Anschluss und Abdichtung an Bodenablauf mit vorbeschriebener Verbundabdichtung W1-I
(Pos. 02.01.0180).

Ausführung der Verbundabdichtung im Bereich von Bodenabfläufen unter Verwendung von vorgefertigten Dichtmanschetten und Dichtlippen.

Dichtmanschette auf die frische Abdichtungsschicht gemäß Herstellervorschrift einbetten.

Bodenablauf DIN 100.
Menge: 6,000 St

**02.01.0230 Anschluss und Abdichten an Bodenablauf - W3-I**
Anschluss und Abdichtung an Bodenablauf mit vorbeschriebener Verbundabdichtung W3-I
(Pos. 02.01.0190).

Ausführung der Verbundabdichtung im Bereich von Bodenabfläufen unter Verwendung von vorgefertigten Dichtmanschetten und Dichtlippen.

Dichtmanschette auf die frische Abdichtungsschicht gemäß Herstellervorschrift einbetten.

Bodenablauf DIN 100.
Menge: 3,000 St

**02.01.0240 Anschluss und Abdichten an Ausgussroste**
Anschluss und Abdichtung an bodenebene Ausgussroste mit vorbeschriebener Verbundabdichtung W3-I
(Pos. 02.01.0190).

Ausführung der Verbundabdichtung im Bereich von Ausgussrosten, nach Herstellervorschriften.

Maße (LxB) Ausgussroste ca. 80 x 40 cm
Menge: 3,000 St

*Hinweis: Wandflächen*
Die nachfolgend beschriebenen Positionen beschreiben die vorbereitenden Maßnahmen der Wandflächen.

*Hinweis: Arbeitshöhen*
Arbeitshöhen Abdichtung
- WC-Räume Kinder und Lehrer bis +1,50 m ü. OKFB
- Küchenbereich bis +2,80 m ü. OKFB

Arbeitshöhen Fliesen
- WC-Räume Kinder und Lehrer bis +2,00 m ü. OKFB
- Küchenbereich bis +2,80 m ü. OKFB

**02.01.0250 Untergrund ausgleichen Beton gewebeverst.Ausgleichsmasse D 5-10mm Schl**
*** Leitbeschreibung
STLB-Bau 2024-04 036
Ausgleichen des Untergrundes aus Beton, bei größeren Unebenheiten, mit gewebeverstärkter Ausgleichsmasse, Dicke über 5 bis 10 mm, einschl. Schleifen, für Fliesen-/Plattenarbeiten, Untergrund senkrecht.
Menge: 100,000 m2
DIN 276 2018-12: 397
DIN 276-1 12/08: 397
Leistungsbereich: 036
*Unterbeschreibung 1 Ausführung*
Einschließlich:
- abschleifen von Beton-Schalungsfugen

Ausführung nur auf Anordnung der Bauleitung!

**02.01.0260 Untergrund ausgleichen wie zuvor, jedoch D 1-5mm**
Wie zuvor Pos. 02.01.0250, jedoch:

- Dicke über 1 bis 5 mm
Menge: 120,000 m2

**02.01.0270 Bauplatte als Putzträger**
Bauplatte als Putzträger, Plattendicke 6mm, innen.
Bauplatte aus extrudiertem Polysterol-Hartschaum, beidseitig mit Glasfasergewebe armiert und mit kunststoffvergütetem Mörtel beschichtet.
Vollflächig nach Herstellervorschrift verlegen.
Einschließlich Untergründe von Mörtelresten sowie Verunreinigungen säubern und Unebenheiten ausgleichen.

Anwendungsbereich z.B. im Sturzbereich der Flurtüren,
zur Überbrückung der Schlitzes im Sturzbereich der Türaussparung.

Ausführung nur auf Anordnung der Bauleitung!
Menge: 10,000 m2

**02.01.0280 Grundierung / Voranstrich Innenwand - Beton**
Geeignete Grundierung / Voranstrich für nachfolgend beschriebene Abdichtungen, auf Innenwand, Untergrund Beton auftragen.
Menge: 170,000 m2
DIN 276 2018-12: 345
DIN 276-1 12/08: 345
Leistungsbereich: 018

**02.01.0290 Grundierung / Voranstrich Innenwand - Trockenbau**
Wie zuvor Pos. 02.01.0280, jedoch:

- Untergrund: Gipskarton- und Zementbauplatten
Menge: 410,000 m2
DIN 276 2018-12: 345
DIN 276-1 12/08: 345
Leistungsbereich: 018

**02.01.0300 AIV-F Innenwand innen W3-I Reaktionsharz D 1mm**
*** Leitbeschreibung
STLB-Bau 2024-04 018
Abdichtung der Innenwandflächen von Innenräumen im Verbund (AIV-F) DIN 18534-1 und DIN 18534-3, Wassereinwirkungsklasse W3-I (sehr hoch), Rissklasse R1-I (Rissbreitenänderung/-neubildung nach Aufbringen der Abdichtung bis 0,2 mm), chemische Einwirkung PG-AIV, Beanspruchungsklasse C, mit Reaktionsharz RM DIN EN 14891, Mindesttrockenschichtdicke 1 mm.
Menge: 50,000 m2
DIN 276 2018-12: 345
DIN 276-1 12/08: 345
Leistungsbereich: 018
*Unterbeschreibung 1 Ausführungsbreich*
In Küche und Spülküche

- Ausführung bis +1,00 m ü. OKFB

**02.01.0310 AIV-F Innenwand innen W1-I Polymerdispersion D 0,5mm**
*** Leitbeschreibung
STLB-Bau 2024-04 018
Abdichtung der Innenwandflächen von Innenräumen im Verbund (AIV-F) DIN 18534-1 und DIN 18534-3, Wassereinwirkungsklasse W1-I (mäßig), Rissklasse R1-I (Rissbreitenänderung/-neubildung nach Aufbringen der Abdichtung bis 0,2 mm), mit Polymerdispersion DM DIN EN 14891, Mindesttrockenschichtdicke 0,5 mm.
Menge: 270,000 m2
DIN 276 2018-12: 345
DIN 276-1 12/08: 345
Leistungsbereich: 018
*Unterbeschreibung 1 Ausführungsbreich*
In WC-Bereichen Kinder, Lehrer und Klassenzimmernischen sowie im Küchenbereich

- Ausführung WC-Bereich Kinder und Lehrer bis 1,00 m ü. OKFB
- im Spritzwasserbereich, einschließlich 30 cm an den benachbarten Wänden

- Ausführung in Küche und Spülküche, oberhalb der zuvor genannten Reaktionsharz-Abdichtung Pos. 02.01.0300, ab +1,00 m ü. OKFB bis Unterkante Abhangdecke
- im sonstigen Küchenbereich

#### Titel 02.02 Bodenfliesen

**02.02.0010 Abschlussprofil aus Stahl niro**
Abschlussprofil, L-förmig, aus Stahl niro,
mit trapezförmig gelochtem Befestigungschenkel,
liefern und im Zuge der Fliesenarbeiten unter Beachtung
der Herstellerangaben fachgerecht einbauen und Belag einseitig
anschließen,

Profil passend zur Stärke des verwendeten Fliesenbelags,
das Profil liegt bündig im Bodenbelag,
Einzellängen über 90 cm,
Profilstöße sind nicht zulässig.

Ausführungsbereich:
- in WC-Bereichen, Übergang zu bauseitigen Bodenbelägen
Menge: 12,500 m
DIN 276 2018-12: 353
DIN 276-1 12/08: 352
Leistungsbereich: 024

**02.02.0020 Abschlussprofil aus Edelstahl**
Abschlussprofil, L-förmig, aus Edelstahl (gebürstet),
mit trapezförmig gelochtem Befestigungschenkel,
liefern und im Zuge der Fliesenarbeiten unter Beachtung
der Herstellerangaben fachgerecht einbauen und Belag einseitig
anschließen,

Profil passend zur Stärke des verwendeten Fliesenbelags,
das Profil liegt bündig im Bodenbelag,
Einzellängen über 100 cm,
Profilstöße sind nicht zulässig.

Ausführungsbereich:
- im Küchenbereich
- am Kochblocksockel
- als oberer Abschluss der Kehlsockelfliesen
Menge: 70,000 m
DIN 276 2018-12: 353
DIN 276-1 12/08: 352
Leistungsbereich: 024

**02.02.0030 Bewegungsfugenprofil aus Aluminium - WCs**
Bewegungsfugenprofil aus Aluminium (natur),
mit dauerelastischem Silikon verfugt (Farbe nach Wahl AG),
mit trapezförmig gelochten Befestigungschenkeln,
liefern und im Zuge der Fliesenarbeiten unter Beachtung
der Herstellerangaben fachgerecht einbauen und Belag einseitig
anschließen,

Profil passend zur Stärke des verwendeten Fliesenbelags,
das Profil liegt bündig im Bodenbelag,
Einzellängen über 90 cm,
Profilstöße sind nicht zulässig.

Ausführungsbereich:
- in WC-Bereichen, innerhalb des Fliesenbelags
Menge: 30,000 m

**02.02.0040 Bewegungsfugenprofil aus Edelstahl - Küche**
Bewegungsfugenprofil aus Edelstahl (gebürstet),
wartungsfrei, für Flurförderverkehr geeignet,
mit dauerelastischem Silikon verfugt (Farbe nach Wahl AG),
mit trapezförmig gelochten Befestigungschenkeln,
passend zur Stärke des verwendeten Fliesenbelags,
das Profil liegt bündig im Bodenbelag,

Profil passend zur Stärke des verwendeten Fliesenbelags,
das Profil liegt bündig im Bodenbelag,
Einzellängen über 90 cm,
Profilstöße sind zulässig, jedoch fachgerecht zu verbinden.

Ausführungsbereich:
- im Küchenbereich, innerhalb des Fliesenbelags
Menge: 30,000 m

**02.02.0050 Kehlsockel trockengepresste Fliesen/Platten Gr.BIa Kl.LA 15/15cm Dünnb**
*** Leitbeschreibung
STLB-Bau 2024-04 024
Kehlsockel, auf vorh. Abdichtung, aus trockengepressten Fliesen/Platten, DIN EN 14411 Gruppe BIa, glasiert, matt, frostbeständig, chemische Beständigkeit Klasse LA DIN EN ISO 10545-13, mit Hohlkehle, liegend, Nennmaß (cm) 15/15, Oberfläche eben, uni, Farbton beige, im Dünnbett aus zementhaltigem Mörtel Typ C DIN EN 12004-1,
Höhe '15' cm,
verfugen durch Einschlämmen mit farbigem Fugenmörtel, zementhaltig (CG) DIN EN 13888-1, Mörtelklasse 2 FWA (verbesserter schnellabbindender zementhaltiger Mörtel mit verringerter Wasseraufnahme und hoher Abriebbeständigkeit), Fugenbreite 3 mm.
Menge: 116,000 m
DIN 276 2018-12: 353
DIN 276-1 12/08: 352
Leistungsbereich: 024
*Unterbeschreibung 1 Angaben zur Ausführung*
Im gesamten Küchenbereich

- Materialkategorie Fliesen: Steinzeug
- Farbe Fliesen: mittelhelles Beige
- Farbe Fugenmörtel: nach Wahl AN, nach Standardfarbkarte des Herstellers

Beachte Hinweistext: Oberflächen- und Farbmuster

**02.02.0060 Kehlsockel wie zuvor, jedoch an Kühlzelle**
Kehlsockel wie zuvor Pos. 02.02.0050, jedoch:

- Montageuntergrund aus Stahlblech mit Zink-Alu-Beschichtung
(auf Kühlzelle)
Menge: 9,000 m

**02.02.0070 Kehlsockel wie zuvor, jedoch an Kochblocksockel**
Kehlsockel wie zuvor Pos. 02.02.0050, jedoch:

- Montageuntergrund Betonpodest in der Küche
(Kochblocksockel)
- Einschließlich umlaufend horizontal eingebautem Eckprofil aus Edelstahl
Menge: 8,000 m

**02.02.0080 Kehlsockel - Innen- und Außenecken**
Ausführung von Innen- und Außenecken des vorbeschriebenen
Kehlsockels (02.02.0050) als Passstück.
Menge: 60,000 St

**02.02.0090 Bodenbelag trockengepresste Fliesen/Platten Gr.BIa Kl.LA Rutschgr.Arbe**
*** Leitbeschreibung
STLB-Bau 2024-04 024
Bodenbelag aus trockengepressten Fliesen/Platten, DIN EN 14411 Gruppe BIa, glasiert, matt, frostbeständig, chemische Beständigkeit Klasse LA DIN EN ISO 10545-13, Bewertungsgruppe Rutschgefahr R 11 ASR A1.5, Nennmaß (cm) 15/15, Oberfläche eben, uni, Farbton beige, auf Boden, innen, aus Zementestrich, Untergrund waagerecht, im Dünnbett mit Grenzwerten für Ebenheitsabweichungen DIN 18202 Ausgabe 2013-04 Tabelle 3 Zeile 3, aus zementhaltigem Mörtel Typ C DIN EN 12004-1, verlegen im Fugenschnitt, mit durchlaufenden Fugen zwischen Wandbekleidung und Bodenbelag, verfugen durch Einschlämmen mit farbigem Fugenmörtel, zementhaltig (CG) DIN EN 13888-1, Mörtelklasse 2 FWA (verbesserter schnellabbindender zementhaltiger Mörtel mit verringerter Wasseraufnahme und hoher Abriebbeständigkeit), Fugenbreite 3 mm.
Menge: 130,000 m2
DIN 276 2018-12: 353
DIN 276-1 12/08: 352
Leistungsbereich: 024
*Unterbeschreibung 1 Angaben zur Ausführung*
Im Küchenbereich

- Materialkategorie Fliesen: Steinzeug
- Farbe Fliesen: mittelhelles Beige
- Farbe Fugenmörtel: nach Wahl AN, nach Standardfarbkarte des Herstellers

Beachte Hinweistext: Oberflächen- und Farbmuster

**02.02.0100 Zulage zur Ausführung des Fugenmörtels als Reaktionsharz**
Zulage zur Ausführung des vorbeschriebenen zementhaltigen Fugenmörtels aus Pos. 02.02.0090 als Reaktionsharz-Fugenmörtel.
Menge: 130,000 m2

**02.02.0110 Bodenbelag Mosaik trockengepresste Fliesen/Platten Gr.BIb Rutschgr.Arb**
*** Leitbeschreibung
STLB-Bau 2024-04 024
Bodenbelag aus Mosaik aus trockengepressten Fliesen/Platten, DIN EN 14411 Gruppe BIb, glasiert, matt, frostbeständig, Bewertungsgruppe Rutschgefahr R 10 ASR A1.5, Bewertungsgruppe Rutschgefahr B DGUV Information 207-006, Nennmaß (cm) 10/10, Oberfläche eben, uni, Farbton beige, Tafel rückseitig geklebt, auf Boden, aus Heizestrich, Untergrund waagerecht, im Dünnbett mit Grenzwerten für Ebenheitsabweichungen DIN 18202 Ausgabe 2013-04 Tabelle 3 Zeile 3, aus zementhaltigem Mörtel Typ C DIN EN 12004-1, verlegen im Fugenschnitt, mit durchlaufenden Fugen zwischen Wandbekleidung und Bodenbelag, verfugen durch Einschlämmen mit farbigem Fugenmörtel, zementhaltig (CG) DIN EN 13888-1, Fugenbreite 3 mm.
Menge: 160,000 m2
DIN 276 2018-12: 353
DIN 276-1 12/08: 352
Leistungsbereich: 024
*Unterbeschreibung 1 Angaben zur Ausführung*
In WC-Bereichen Kinder und Lehrer sowie im Küchenbereich in Dusche und Umkleide

- Farbe Fliesen: helles Beige
- Farbe Fugenmörtel: nach Wahl AN, nach Standardfarbkarte des Herstellers

Beachte Hinweistext: Oberflächen- und Farbmuster

**02.02.0120 Anpassen Fliesenbelag an Bodenablauf mit Gefälle**
Fliesen sorgfältig und gleichmäßig an das Gefälle ca. 1,5% zum Bodenablauf anpassen, einschließlich Zuschneiden und Einpassen um den Ablauf.

Einhaltung von Fugenbild und Ebenheit nach DIN 18157.

Bodenablauf mit DIN 100.
Einzelflächen bis ca. 1,50 m².
Menge: 3,000 St

**02.02.0130 Anpassen Fliesenbelag an Bodenablauf wie zuvor, jedoch ohne Gefälle**
Wie zuvor Pos. 02.02.0120, jedoch:

- ohne Gefälle
Menge: 6,000 St

**02.02.0140 Anpassen Fliesenbelag an Ausgussroste**
Fliesen sorgfältig und gleichmäßig Ausgussroste anpassen, einschließlich Zuschneiden und Einpassen um den Rost.

Einhaltung von Fugenbild und Ebenheit nach DIN 18157.

Ausgussrost LxB ca. 80 x 40 cm
Menge: 6,000 St

**02.02.0150 Oberflächenschutz Abdeckvlies, 850 Gramm/m²**
Oberflächenschutz, als Abdeckvlies, Stöße verkleben, nach Abschluss der Fliesenarbeiten.

Oberflächenschutz diffusionsoffen.

Zum Schutz des Fliesenbelags gegen mechanische Belastung durch Gerüste, Hubwagen oder Stoße.

Grammatur von 850 g/m² Spätere Entsorgung bauseitig.

Ausführung nach Aufforderung der Bauleitung!
Menge: 295,000 m2

**02.02.0160 Liefern Ersatzfliesen Bodenbelag**
Liefern von Ersatzfliesen der vorbeschriebenen Bodenbeläge,
jeweils 2 m2  aus den Positionen:
- Pos. 02.02.0090
- Pos. 02.02.0110
Menge: 4,000 m2

#### Titel 02.03 Wandfliesen

**02.03.0010 Eckprofil für Wandaußenecken aus Aluminium**
Eckprofil für Wandaußenecken, L-förmig,
aus Aluminium (natur), Ecke abgerundet für den Einsatz im Schulbau, liefern und im Zuge der Fliesenarbeiten unter Beachtung der Herstellerangaben fachgerecht einbauen und Belag einseitig anschließen,

Profil passend zur Stärke des verwendeten Fliesenbelags,
das Profil liegt bündig im Bodenbelag,
Einzellängen ca. 200 cm,
Profilstöße sind nicht zulässig.

Ausführungsbereich:
- in WC-Bereichen Kinder und Lehrer
Menge: 70,000 m

**02.03.0020 Abschlussprofil aus Aluminium**
Abschlussprofil (Jollie), L-förmig, aus Aluminium (natur),
mit trapezförmig gelochtem Befestigungschenkel,
liefern und im Zuge der Fliesenarbeiten unter Beachtung
der Herstellerangaben fachgerecht einbauen und Belag einseitig
anschließen,

Profil passend zur Stärke des verwendeten Fliesenbelags,
das Profil liegt bündig im Wandbelag.

Ausführungsbereich:
- in WC-Bereichen Kinder und Lehrer
Menge: 10,000 m
DIN 276 2018-12: 353
DIN 276-1 12/08: 352
Leistungsbereich: 024

**02.03.0030 Herstellen Aussparung für Kristallspiegel**
Herstellen von rechteckigen Fliesenaussparungen im Fliesenspiegel, nach Aufmaß, für nachfolgend beschriebene Kristallspiegel.

Einzelflächen der Aussparungen ca.: (b x h)
18 St. ca. 50 x 115 cm
4 St. ca. 50 x 105 cm
Menge: 22,000 St

**02.03.0040 Fachgerechter Einbau von bauseitigen Revisionsklappen**
Einschneiden der Trockenbauwand und fachgerechter und passgenauer Einbau von bauseitigen Revisionsklappen
300 x 300mm durch den AN Fliesenarbeiten.

Die bauseitigen Revisionsklappen sind so in Trockenbauwände einzubauen, dass die Fliesenfugen auf den mit Fliesen bekleideten Revisionsklappen fluchtend mit den umliegenden Fliesenflächen verlaufen.

Die genaue Positionierung ist vorab mit dem Installateur und der Bauleitung abzustimmen.
Menge: 3,000 St
DIN 276 2018-12: 345
DIN 276-1 12/08: 345
Leistungsbereich: 039

**02.03.0050 Bekl. Wand trockengepresste Fliesen/Platten Gr.BIa Kl.LA 15/15cm Dünnb**
*** Leitbeschreibung
STLB-Bau 2024-04 024
Bekleidung an Wänden, auf vorh. Abdichtung, aus trockengepressten Fliesen/Platten, DIN EN 14411 Gruppe BIa, glasiert, matt, frostbeständig, chemische Beständigkeit Klasse LA DIN EN ISO 10545-13, Nennmaß (cm) 15/15, Oberfläche eben, uni, Farbton beige, Untergrund senkrecht, im Dünnbett mit Grenzwerten für Ebenheitsabweichungen DIN 18202 Ausgabe 2013-04 Tabelle 3 Zeile 6, aus zementhaltigem Mörtel Typ C DIN EN 12004-1, ansetzen im Fugenschnitt, mit durchlaufenden Fugen zwischen Wandbekleidung und Bodenbelag, verfugen durch Einschlämmen mit farbigem Fugenmörtel, zementhaltig (CG) DIN EN 13888-1, Mörtelklasse 2 W A (verbesserter zementhaltiger Fugenmörtel mit hoher Abriebbeständigkeit und verringerter Wasseraufnahme), Fugenbreite 3 mm, Arbeitshöhe der zu bearbeitenden oder zu bekleidenden Fläche bis 3,5 m über der Standfläche des hierfür erforderlichen Gerüstes.
Menge: 210,000 m2
DIN 276 2018-12: 345
DIN 276-1 12/08: 345
Leistungsbereich: 024
*Unterbeschreibung 1 Ausführungsbereich und weitere Angaben*
Im Küchenbereich

- Farbe Fliesen: mittelhelles Beige
- Farbe Fugenmörtel: nach Wahl AN, nach Standardfarbkarte des Herstellers

**02.03.0060 Bekl. Wand trockengepresste Fliesen wie zuvor, jedoch auf Fensterbank**
Wie zuvor Pos. 02.03.0050, jedoch:

- Montage auf Fensterbank Spülküche,
3 St. Fensterbänke mit L x B ca. 220 x 25 cm
Menge: 1,650 m2

**02.03.0070 Bekl. Wand Mosaik trockengepresste Fliesen/Platten Gr.BIb 10/10cm Dünn**
*** Leitbeschreibung
STLB-Bau 2024-04 024
Bekleidung an Wänden, aus Mosaik aus trockengepressten Fliesen/Platten, DIN EN 14411 Gruppe BIb, unglasiert, frostbeständig, Nennmaß (cm) 10/10, Oberfläche eben, uni, Farbton gelb, Tafel rückseitig geklebt, Untergrund senkrecht, im Dünnbett mit Grenzwerten für Ebenheitsabweichungen DIN 18202 Ausgabe 2013-04 Tabelle 3 Zeile 6, aus zementhaltigem Mörtel Typ C DIN EN 12004-1, ansetzen im Fugenschnitt, mit durchlaufenden Fugen zwischen Wandbekleidung und Bodenbelag, verfugen durch Einschlämmen mit farbigem Fugenmörtel, zementhaltig (CG) DIN EN 13888-1, Mörtelklasse 2 FWA (verbesserter schnellabbindender zementhaltiger Mörtel mit verringerter Wasseraufnahme und hoher Abriebbeständigkeit), Fugenbreite 3 mm, Arbeitshöhe der zu bearbeitenden oder zu bekleidenden Fläche bis 3,5 m über der Standfläche des hierfür erforderlichen Gerüstes.
Menge: 105,000 m2
DIN 276 2018-12: 345
DIN 276-1 12/08: 345
Leistungsbereich: 024
*Unterbeschreibung 1 Ausführungsbereich und weitere Angaben*
In WC-Bereich Kinder und Wandnischen im Erdgeschoss

- Farbe Fliesen: mittelhelles Gelb
- Untergrund: Beton und Trockenbauplatten, auf zuvor aufgebrachter Abdichtung
- Farbe Fugenmörtel: nach Wahl AN, nach Standardfarbkarte des Herstellers

Beachte Hinweistext: Oberflächen- und Farbmuster

**02.03.0080 Bekl. Wand Mosaik wie zuvor, jedoch in Farbe Rot**
Wie zuvor Pos. 02.03.0070, jedoch:

- Farbe Fliesen: mittelhelles Rot
- In WC-Bereichen Kinder und Wandnischen im
1. Obergeschoss

Beachte Hinweistext: Oberflächen- und Farbmuster
Menge: 105,000 m2

**02.03.0090 Bekl. Wand Mosaik wie zuvor, jedoch in Farbe Beige**
Wie zuvor Pos. 02.03.0070, jedoch:

- Farbe Fliesen: mittelhelles Beige
- In WC-Bereichen Lehrer im 1. Obergeschoss

Beachte Hinweistext: Oberflächen- und Farbmuster
Menge: 40,000 m2

**02.03.0100 Bekl. Wand Mosaik wie zuvor, jedoch in Farbe Blau**
Wie zuvor Pos. 02.03.0070, jedoch:

- Farbe Fliesen: mittelhelles Blau
- In WC-Bereich Kinder und Wandnischen im
2. Obergeschoss

Beachte Hinweistext: Oberflächen- und Farbmuster
Menge: 115,000 m2

**02.03.0110 Sockel H 10 cm Mosaik trockengepresste Fliesen/Platten Gr.BIa 10/10cm**
*** Leitbeschreibung
STLB-Bau 2024-04 024
Sockel,
Höhe '10' cm,
auf Gipsplatten, aus Mosaik aus trockengepressten Fliesen/Platten, DIN EN 14411 Gruppe BIa, unglasiert, frostbeständig, Nennmaß (cm) 10/10, Oberfläche eben, uni, Farbton beige, Tafel rückseitig geklebt, im Dünnbett aus zementhaltigem Mörtel Typ C DIN EN 12004-1, verfugen durch Einschlämmen mit farbigem Fugenmörtel, zementhaltig (CG) DIN EN 13888-1, Fugenbreite 3 mm.
Menge: 17,500 m
DIN 276 2018-12: 353
DIN 276-1 12/08: 352
Leistungsbereich: 024
*Unterbeschreibung 1 Ausführungsbereich und weitere Angaben*
In WC-Bereich Lehrer

- Farbe Fliesen: mittelhelles Beige
- Oberkante mit glasierter Kante
- Farbe Fugenmörtel: nach Wahl AN, nach Standardfarbkarte des Herstellers

**02.03.0120 Zulage nachträgliches Beifliesen von Kleinflächen**
Zulage zu vorbeschriebenen Fliesenbelägen für
nachträgliches Beifliesen von Kleinflächen bis ca. 1 m2.
Menge: 20,000 m2

**02.03.0130 Kristallspiegel flächenbündig in Fliesenebene**
Kristallspiegel flächenbündig in Fliesenebene nach
DIN EN 1036-1

2 St. Kristallspiegel

als Kristallspiegel im Sanitärbereich, ohne Rahmen, für Flieseneinbau, rechteckig, poliert und versiegelt, verdeckte Befestigung, flächenbündig, einschl. Verfüllen der Fugen

Untergrund: Gipskartonbauplatten

Ausführung der Kanten nach DIN 1249-11 Kanten poliert (inkl. gesäumt und geschliffen).

Die Spiegel werden innerhalb der Fliesenebene befestigt, d.h. anstelle der Wandfliesen werden die Spiegel direkt auf der Wand befestigt.
Je nach Aufbauhöhe des Spiegels, sind die Halter entsprechend in der Wand zu versenken.
Die Vorderkante des Spiegels ist bündig an der Vorderkante der Fliesenebene auszurichten.
Die Fugenbreite zwischen Spiegel und Fliese entspricht der Fugenbreite zwischen den Wandfliesen.

Die Einzelflächen der Kristallspiegel sind nach zuvor hergestellten Aussparungen zu bemessen und nach Aufmaß zu
bestellen.

Einzelflächen der Spiegel ca.:

18 St. ca. 50 x 115 cm
4 St. ca. 50 x 105 cm
Menge: 12,500 m2

**02.03.0140 Elastische Fuge, Silikon**
Elastische Fuge, Silikon, zwischen
- Boden und Wand,
- in Raumecken,
- an Türzargen,
- an Wandschutzprofil,
- an Übergang Kehlsockel zu Wandfliese
- an Einbau- und Anbauteilen etc.

Fugenbreite: bis ca. 15 mm,
Fugentiefe: ca. 10 mm,
1-komponentig auf Silikonbasis mit fungizider Einstellung, in
Abstimmung mit der Bauleitung anlegen.

Untergrund reinigen, primern, Flanken abkleben.
Fugendichtstoff muss den Anforderungen gemäß IVD-Merkblatt
3.1 konstruktive Ausführung und Abdichtung von Fugen im
Sanitärbereich und in Feuchträumen - Teil 1: Abdichtung mit
spritzbaren Dichtstoffen entsprechen.

Die Farbe der Silikone erfolgt nach Wahl AG, nach Standardfarbkarte des Herstellers.
Menge: 500,000 m

**02.03.0150 Herstellen Löcher Wandbekl.**
STLB-Bau 2024-04 024
Herstellen von Löchern in der Wandbekleidung aus Fliesen/Platten für Installationen und Einbauteile.
Menge: 80,000 St
DIN 276 2018-12: 345
DIN 276-1 12/08: 345
Leistungsbereich: 024

**02.03.0160 Liefern Ersatzfliesen Wandfliesen**
Liefern von Ersatzfliesen der vorbeschriebenen Wandbeläge,
jeweils 1 m2  aus den Positionen:
- Pos. 02.03.0050
- Pos. 02.03.0070
- Pos. 02.03.0090
- Pos. 02.03.0100
Menge: 4,000 m2

#### Titel 02.04 Die Sauberlaufmatten werden auf tiefer liegenden Estrichflächen eingebaut.

*Hinweis: Beschreibung Sauberlaufzone*
Die Sauberlaufzone wird auf tiefer liegende Estrichflächen eingebaut.

Ausführung gemäß Zeichnungs-Nr.:
EGW_5_ARC_DT_FB_20_

**02.04.0010 Sauberlaufzone**
Lieferung und Einbau von Sauberlaufzone für die Anlieferung Küche und Einbau in Vertiefung im Estrich, bestehend aus Auffangwanne und Matten.

Sauberlaufzone als modulares System.

Breite x Länge in Gehrichtung: ca. 1,07 x 1,95 m.
Systemhöhe ca. 55 mm.

Einbau ebenerdig.

Einsatzort und Anwendung:
Für Außenzufahrt und Innendurchfahrt,
geeignet für Räder, Rollen und Sohlen,
geeignet für 5 kN/m2 Flächenlast.

Auffangwanne:
Einbau der Auffangwanne aus Edelstahl V2A in tiefer liegende Estrichfläche OK = -60 mm ab OKFF gem. Herstellervorschriften.

Reinigungssystem:
Reinigungsrost aus Edelstahl V2A und schrägbeborsteten, unter Vorspannung stehenden Bürstenleisten für den Abtrag von  Grob- und Feinschmutz.
Herausnehmbar verlegt in vorbeschriebener Auffangwanne aus Edelstahl.

Einschließlich allem notwendigen Zubehör wie Hebehaken etc.

Die genauen Abmessungen sind vor Ort aufzumessen.
Menge: 1,000 psch

#### Titel 02.05 Sonstiges

**02.05.0010 Wandschutzprofil, horizontal**
Wandschutzprofil (Schrammbord) aus massivem Polyethylen (PE) für den Einsatz in Gewerbeküchen und hygienisch beanspruchten Bereichen.

Profil mit abgerundeten Kanten, geklebt auf zuvor aufgebrachten Wandfliesen.

Technische Daten:
Profilhöhe: ca. 200 mm
Profilstärke: ca. 20 mm
Material: schlagfestes, durchgefärbtes PE
Profillänge: variierend gem. Ausführungsplanung

Montage:
- Untergrund: Trockenbauwand, vorgerichtet mit Trockenbauverstärkung.
- Montagehöhe: Etwa auf Kniehöhe, nach Abstimmung mit der Bauleitung.
- Verlegung: Horizontal, Stöße bündig, ggf. mit systemseitigen Verbindern.

Farbton:
Nach Wahl AN, gemäß Standardfarbpalette des Herstellers.
Menge: 14,000 m

**02.05.0020 Wandschutzprofil, vertikal**
Wie zuvor Pos. 02.05.0010, jedoch:

- in vertikaler Ausführung an Raum- bzw. Außenecken
- Ausführung als systemfertige Außenecken
- Einzellängen ca. 100 cm
Menge: 4,000 m

### Gewerk 03 Stundenlohnarbeiten

#### Titel 03.01 Stundenlohnarbeiten

*Hinweis: Hinweistext*
Stundenlohnarbeiten.

Ergänzend zu § 15 VOB/B (2016) und den zusätzlichen
Vertragsbedingungen (ZVB/E Ausgabe 2009) werden
Stundenlohnarbeiten nur nach Erteilung gesonderter Aufträge
ausgeführt und vergütet.

Die Abrechnung erfolgt nach Verrechnungsätzen,
gegen Nachweis der tatsächlich
geleisteten Stunden und des Materialverbrauchs.

In den Stundenverrechnungssätzen sind enthalten:
die Lohn- und Gehaltskosten,
die Lohn- und Gehaltsnebenkosten,
die anteiligen Gemeinkosten einschl. Gewinn und Wagnis.

Es sind nicht enthalten:
Die Zuschläge für etwaige Überstunden, Nacht-,
Sonntags- und Feiertagsarbeiten.
Diese sind jeweils gesondert auszuweisen, soweit sie
vom Auftraggeber angeordnet waren.

Die Verrechungssätze sind unter Beachtung der preisrechtlichen Vorschriften ermittelt.

Stundenlohnzettel sind werktäglich einzureichen (VOB/B,
§15 Abs.3) und müssen folgende Angaben enthalten:
- Vor- und Zunamen,
- Beruf,
- Lohngruppe lt. Tarif
- Arbeitsleistung nach Art, Zeit, Ort und Dauer
- Verbrauch von Baustoffen,
- Benutzung von Maschinen mit genauer Leistungsangabe
nach Zeit, Ort und Dauer

Die Stundenlohnsätze gelten unabhängig von der Anzahl
der geleisteten Stunden.

Die Unterschrift der Bauleitung bestätigt nur die
Ausführung der Leistungen.

Für Materiallieferungen gilt vorstehendes sinngemäß.
Materiallieferungen verstehen sich frei Baustelle.

**03.01.0010 Baufacharbeiter/-in sämtliche Kosten/Zuschläge**
STLB-Bau 2024-04 091
Stundenlohnarbeiten durch Baufacharbeiter/-in
der Verrechnungssatz für die jeweilige Arbeitskraft umfasst sämtliche Aufwendungen wie Lohn- und Gehaltskosten, Lohn- und Gehaltsnebenkosten, Zuschläge, lohngebundene und lohnabhängige Kosten, sonstige Sozialkosten, Gemeinkosten, Wagnis und Gewinn.
Menge: 8,000 h
DIN 276 2018-12: 399
DIN 276-1 12/08: 399
Leistungsbereich: 091

### Gewerk 04 Dokumentation

#### Titel 04.01 Dokumentation - BNB/QNG

**04.01.0010 Aufwand Materialfreigabeprozess & Dokumentation - BNB / QNG**
Aufwand für die Mitwirkung am Materialfreigabeprozess und die Dokumentation zur BNB- & QNG - Zertifizierung

Mehraufwand für die Vorlage von Unterlagen im Rahmen des Materialfreigabeprozesses vor Ausführung und die abschließende, gesammelte Dokumentation, wie in den Allgemeinen Vorbemerkungen - Zusätzliche Angaben zur Ausführung beschrieben unter Punkt:
0.4.4. Materialfreigabeprozess und Dokumentation zur Erfüllung der Vorgaben nach BNB / QNG.
Menge: 1,000 psch
